# Baumpflege in Senftenberg 2026-2029
Angebotsaufforderung (GAEB DA XML 3.2, DA83)
Projekt: 2026S...
Währung: EUR
Eröffnung: 01.04.2026 08:00:00
Ende der Zuschlagsfrist: 15.05.2026
Abgabeort: elektronisch über Vergabemarktplatz Brandenburg; Stadt Senft
Ausführungsbeginn: 01.07.2026
Ausführungsende: 30.06.2029
Erstellt mit: GXML Toolbox V3.3 R20220330, ORCA AVA 25.0.5 - Professional Edition 25.00.05, 18.02.2026

## Vorbemerkungen zur Baumpflege in Senftenberg einschließlich aller Ortsteile
1. Vertragsgrundlage
Die ZTV Baumpflege - Zusätzliche Technische Vertragsbedingungen und Richtlinien für Baumpflege, Ausgabe 2017 der Forschungsgesellschaft Landschaftsentwicklung Landschaftsbau e. V. - werden Vertragsbestandteil.

1. Weitere Gesetze, Verordnungen und sonstige Normen
Die Arbeiten sind unter Einhaltung aller geltenden gesetzlichen Regelungen und den zutreffenden DIN-Vorschriften nach dem Stand der Technik auszuführen.
Insbesondere sind folgende Gesetze, Verordnungen und sonstige Normen zu beachten:
- Gesetz über Naturschutz und Landschaftspflege  (Bundesnaturschutzgesetz - BNatSchG)
- Brandenburgisches Ausführungsgesetz zum Bundesnaturschutzgesetz (Brandenburgisches Naturschutzausführungsgesetz- BbgNatSchAG)
- Gesetz über den Naturschutz und die Landschaftspflege im Land Brandenburg (Brandenburgisches Naturschutzgesetz - BbgNatSchG)
- Gehölzschutzverordnung des Landkreises Oberspreewald-Lausitz (GehölzSchVO LK OSL)
Die naturschutzrechtlichen Genehmigungen werden grundsätzlich vom Auftraggeber eingeholt. Werden nicht beauftragte, genehmigungspflichtige Maßnahmen eigenmächtig ohne Genehmigung durchgeführt, haftet der Auftragnehmer.

1. Fachliche Kompetenz
Für die Ausführung der Leistungen muss fachkundiges Leitungspersonal eingesetzt werden. Die Inhaberin, der Inhaber oder eine Führungskraft des Unternehmens muss eine der folgenden Ausbildungen nachweisen:
- Geprüfte(r) Fachagrarwirt/-in Baumpflege und -sanierung (GFB) oder
- European Tree Technician (ETT)

1. Ausführungszeit
Es sind zeitweilige Unterbrechungen bezüglich der Beauftragung möglich. Der Auftragnehmer kann aus den Unterbrechungszeiten keine besonderen Vergütungsansprüche für die An- und Abreise von Mannschaft und Gerät ableiten. Jegliche Unterbrechungen des Ausführungsablaufes eines Einzelauftrages durch den Auftragnehmer sind dem Auftraggeber umgehend schriftlich anzuzeigen. Betriebsbedingte Unterbrechungen (Betriebsurlaub etc.) sind rechtzeitig anzumelden. Bei Einzelaufträgen können verbindliche Ausführungsfristen festgelegt werden, bei Nichteinhaltung ist eine Vertragsstrafe vorgesehen. Durch den Auftragnehmer schuldhaft verursachte Leistungsverzögerungen und daraus resultierende Mehraufwendungen jeglicher Art, gehen zu Lasten des Auftragnehmers.

1. Massenzusammenstellung mit Einzelaufträgen
Die im Leistungsverzeichnis aufgeführten Massen der einzelnen Positionen resultieren aus dem Leistungsbedarf vergangener Jahre. Von daher ist das nachfolgende Leistungsverzeichnis als Leistungskatalog zu verstehen. Die Massenzusammenstellung richtet sich nach dem entsprechenden Bedarf aus. Der tatsächliche Bedarf kann von den im LV angegebenen Massen abweichen. Dadurch ändert sich der Einheitspreis bei der Abrechnung nicht! Die Abrechnung erfolgt auf jeden Fall nach Aufmaß.
Die konkreten Leistungen werden in Einzelaufträgen voraussichtlich monatsweise, je nach Bedarf, an den Auftragnehmer erteilt. Mit den Einzelaufträgen erhält der Auftragnehmer entsprechendes Kartenmaterial.
Die in den Einzellaufträgen mit "Gefahr im Verzug" gekennzeichneten Bäume sind nach Erhalt des Auftrages innerhalb von 2 Werktagen unverzüglich zu erledigen. Der Auftragseingang, der geplante Ausführungszeitraum, der Ansprechpartner während der Ausführung vor Ort sowie die Fertigstellung der Leistung sind dem Auftraggeber umgehend schriftlich mitzuteilen.

1. Nebenleistungen und Besondere Leistungen
Die im Abschnitt 0.4 der ATV DIN 18320 "Landschaftsbauarbeiten" enthaltenen Nebenleistungen und Besonderen Leistungen sind Bestandteil der Hauptleistungen und somit inklusive. Sie sind in die Einheitspreise der Hauptleistungen einzurechnen. Nebenleistungen und Besondere Leistungen dürfen nur in Rechnung gestellt werden, wenn diese extra ohne Hauptleistung schriftlich vom Auftraggeber beauftragt wurden.

1. Zusatzleistungen und Stundenlohnarbeiten
Werden zur Erlangung eines abnahmefähigen Zustandes oder durch Feststellung von weiteren Gefahren zusätzliche Leistungen notwendig, so ist der Auftraggeber unverzüglich schriftlich zu informieren. Eine Auftragserweiterung wird vom Auftraggeber geprüft und ggf. schriftlich an den Auftragnehmer gerichtet.

1. Ortsteile
Die Leistung erfolgt im gesamten Stadtgebiet der Stadt Senftenberg. Dazu gehören die Ortsteile Brieske, Niemtsch, Peickwitz, Hosena, Großkoschen mit Gemeindeteil Kleinkoschen und Sedlitz.
Auch können Pflegemaßnahmen zur Verkehrssicherungspflicht auf städtischen Waldflächen oder waldähnlichen Flächen erfolgen.

1. Ortsbesichtigung
Der Bieter hat sich vor Angebotsabgabe vor Ort über die Gegebenheiten zu informieren. Mit der Angebotsabgabe bestätigt der Auftragnehmer, dass er sich sorgfältig über Art und Umfang der zu vergebenden Leistungen durch eine Ortsbesichtigung orientiert und Zweifelsfragen vorher geklärt hat. Mit der Abgabe des Angebotes erklärt der Bieter sich mit den vorgefundenen Gegebenheiten einverstanden. Er kann aus der Nichtkenntnis derselben bei der Angebotsabgabe keine späteren Nachforderungen ableiten.
Es wird nicht zwischen Straßenbäumen und Flächenbäumen unterschieden. In Einzelfällen können auch Bäume in den Randbereichen von Waldflächen beauftragt werden. Einige Bäume befinden sich an schwer zugänglichen Stellen. Zum Beispiel in Senftenberg am Verbindungsweg Buchwalder Straße - Dr.-Otto-Rindt-Straße, im Schlosspark oder in städtischen Einrichtungen wie Kitas. Hier besteht unter anderem nur die Möglichkeit der Befahrung mit Technik geringer Spurbreite. Für diese Fälle ist eine entsprechende Zulage-Position vorgesehen. Vegetationsflächen und Wege sind vor Befahrung entsprechend zu schützen. Dies gilt besonders für die Wege im Schlosspark, die mit Metallbändern eingefasst sind. Für evtl. entstandene Schäden haftet der Auftragnehmer.

1. Bedenken
Es wird ausdrücklich darauf hingewiesen, dass der Bieter aus Nichtkenntnis der örtlichen Verhältnisse bei der Angebotsabgabe keine späteren Nachforderungen ableiten kann. (siehe Punkt 9)
Bedenken etc. sind rechtzeitig vor der Angebotsabgabe über den Kommuniaktionsweg des Vergabemarktplatzes Brandenburg mitzuteilen.

1. Verkehrssicherung
Zur Durchführung von Arbeiten im Straßenraum mit Auswirkung auf den Verkehr (§ 45 StVO) hat der Auftragnehmer eigenverantwortlich einen entsprechenden Antrag auf Anordnung bzw. Zustimmung verkehrsregelnder Maßnahmen (Verkehrsrechtliche Anordnung) beim zuständigen Straßenverkehrsamt (Landkreis Oberspreewald-Lausitz) zu stellen. Maßnahmen der Verkehrssicherung (z.B. Beschilderungen, Absperrungen,..) sind in die Einheitspreise einzurechnen. Die Durchführung dieser Maßnahmen (z. B. Parkverbote) ist dem Auftraggeber rechtzeitig, mindestens 2 Tage vor Ausführung, schriftlich anzukündigen.

1. Beweissicherung
Vor Beginn der Arbeiten ist der Zustand der Straßen, Wege, Geländeoberflächen, Vegetationsbestände und der baulichen Anlagen zu dokumentieren. Während der Leistungsausführung sind Bautagesberichte zu führen. Sie sind dem Auftraggeber nach Abstimmung zu übergeben. Für jede ausgeführte Leistung ist das Datum der Ausführung mit der Fertigstellungsmeldung an den Auftraggeber zu übergeben.

1. Schadenersatz
Bei Schäden an vorhandenen Gehölzen ist Schadenersatz auf der Grundlage des Sachwertverfahrens nach der Berechnungsmethode von W. Koch zu leisten. Bei Schäden an sonstigen Pflanzenbeständen, Vegetationsflächen oder Wegeflächen ist Schadenersatz in Höhe der Wiederherstellungskosten zu leisten. Grenzsteine, die durch schuldhaftes Verhalten des Auftragnehmers ihre vorgegebene Lage verlieren, sind auf Kosten des Auftragnehmers durch einen öffentlich bestellten Vermesser wiederherstellen zu lassen.

1. Baustelleneinrichtung und -räumung
Erforderliche Maßnahmen, wie Maschinentransporte, Bereithalten von Maschinen und Geräte sowie Wartung und Pflege derselben, Wegebeziehungen zwischen den einzelnen Objekten, eventuelle Baustelleneinrichtungen, Wiederherstellung in Anspruch genommener Nebenflächen in den Urzustand u. ä. sind in die Einzelpreisen einzukalkulieren.
Gegenstände und Materialien, die in das Eigentum des Auftragnehmers übergehen, können nicht gelagert werden und sind unverzüglich zu entfernen. Bei Bedarf kann ein Lagerplatz im Stadtgebiet im Rahmen eines Nutzungsvertrages zur Verfügung gestellt werden.

1. Arbeiten im Wurzelraum
Der Auftragnehmer hat sich vor Ausführung der Leistungen über bestehende erdverlegte Ver- und Entsorgungsleistungen beim Auftraggeber und den zuständigen örtlichen Versorgungsunternehmen bzw. den Anliegern zu informieren. Im Bereich von Kabeln und Leitungen ist grundsätzlich mit der notwendigen Sorgfalt und gemäß den Richtlinien der Betreiber zu arbeiten. Behinderungen durch Kabel und Leitungen sind in die Einheitspreise einzurechnen.

1. Lieferleistungen
Alle im LV aufgeführten Positionen, die den Einbau bzw. die Verwendung von Materialien vorsehen, sind einschließlich der Lieferung der Materialien zu kalkulieren. Die Lieferscheine sind dem Auftraggeber im Original, spätestens bei der Rechnungslegung zu übergeben.

1. Gleichwertigkeit von Materialien
Werden im Angebot andere Materialien als ausgeschrieben als gleichwertig angeboten, sind bereits dem Angebot entsprechende Unterlagen beizufügen, aus denen die Materialzusammensetzung sowie Eignung hervorgehen. Der Auftraggeber entscheidet über die Gleichwertigkeit. Sofern die Gleichwertigkeit vom Auftraggeber nicht bestätigt werden kann, ist das im LV vorgesehene Material zu liefern. Der Angebotspreis ist bindend.

1. Entsorgung
Für Positionen, die eine Entsorgung beinhalten wird auf die gültigen Gesetze, örtlichen Verordnungen, Satzungen und Transportbestimmungen verwiesen, die bei den zuständigen Behörden zu erfragen sind. Behördliche Forderungen und Auflagen sind, soweit nicht besonders schrieben, entsprechend einzukalkulieren.

1. Abnahme
Nach Erfüllung eines Einzelauftrages (ggf. auch Teile dieses Auftrages) erfolgt eine Abnahme durch den Auftraggeber.
Eine Teilabrechung kann bei Vergabe eines Einzelauftrages ausgeschlossen werden. Dies wird bei einer Auftragserteilung angemerkt.

1. Abrechnung
Die Rechnungslegung erfolgt nach jedem Einzelauftrag, nicht jedoch nach jedem Einzelobjekt innerhalb des Einzelauftrages!

Die Vorbemerkungen sind Vertragsbestandteil bei Auftragsvergabe.

## 01 Baumpflege Senftenberg einschließlich der Ortsteile

### Titel 01 Schnittmaßnahmen

#### Untertitel 01.01 Totholz, Misteln, Stamm- u. Stockaustriebe

*Hinweis: Entfernen von Totholz, Misteln, Stamm- u. Stockaustrieben*
Entfernen von Totholz, Misteln, Stamm- u. Stockaustrieben

- Schneiden von toten und gebrochenen Ästen und Zweigen aus Gründen der Verkehrssicherheit
- Stamm- und Stockausschlag sowie Misteln (bis 5 Stück) sind zu entfernen
- Bei Bäumen mit mehr als 5 Misteln an einem Baum erfolgt eine gesonderte Vergütung (Position - sonstige Schnittmaßnahmen)

Für alle folgenden Positionen dieses Titels gilt:
Ausführung entsprechend ZTV Baumpflege, das anfallende Schnittgut geht in Eigentum des Auftragnehmers über und ist fachgerecht zu entsorgen bzw. zu verwerten.

- Abrechnung pro Baum

**01.01.1 Totholzbeseitigung Höhe bis 10 m, KD bis 10 m**
Totholzbeseitigung
an Bäumen mit Baumhöhe bis 10 m
Kronendurchmesser bis 10 m
Menge: 30,000 Stk

**01.01.2 Totholzbeseitigung Höhe bis 20 m, KD bis 10 m**
Totholzbeseitigung
an Bäumen mit Baumhöhe bis 20 m
Kronendurchmesser bis 10 m
Menge: 225,000 Stk

**01.01.3 Totholzbeseitigung Höhe bis 20 m, KD bis 20 m**
Totholzbeseitigung
an Bäumen mit Baumhöhe bis 20 m
Kronendurchmesser bis 20 m
Menge: 50,000 Stk

**01.01.4 Totholzbeseitigung Höhe bis 25 m, KD bis 10 m**
Totholzbeseitigung
an Bäumen mit Baumhöhe bis 25 m
Kronendurchmesser bis 10 m
Menge: 25,000 Stk

**01.01.5 Totholzbeseitigung Höhe bis 25 m, KD bis 25 m**
Totholzbeseitigung
an Bäumen mit Baumhöhe bis 25 m
Kronendurchmesser bis 25 m
Menge: 15,000 Stk

**01.01.6 Totholzbeseitigung Höhe > 25 m, KD > 25 m**
Totholzbeseitigung
an Bäumen mit Baumhöhe über 25 m
Kronendurchmesser über 25 m
Menge: 25,000 Stk

**01.01.7 Totholzbeseitigung an Waldrändern**
Entfernung von Totholz an Waldrändern, die an Verkehrsflächen angrenzen

Abgestorbene Bäume bis Stammdurchmesser D = 10 cm werden nicht gesondert vergütet
Menge: 1000,000 m

**01.01.8 Totholzbeseitigung an Fahrradwegen o. Ä.**
Totholzbeseitigung an Fahrradwegen, touristisch genutzen Wegen oder ähnlichen.

Abgestorbene Bäume bis Stammdurchmesser D = 10 cm werden nicht gesondert vergütet.
Menge: 1000,000 m

#### Untertitel 01.02 Kronenpflege, Misteln, Stamm- u. Stockaustriebe

**Ausführungsbeschreibung 1 Kronenpflege**
*Kronenpflege*
Kronenpflege

- Ausschneiden von kranken, gebrochenen, toten, beschädigten, sich kreuzenden und reibenden Ästen und Zweigen.
- Nachschneiden von Aststummeln sowie Schnittmaßnahmen überwiegend im Feinastbereich, um Fehlentwicklungen vorzubeugen. Bäume im Verkehrsraum sind dabei auf die Einhaltung des Lichtraumprofils bzw. auf sonstige Auswirkungen und Erfordernisse des Baumumfeldes zu prüfen und ggf. entsprechend zu schneiden.
- Aststummel, Misteln (bis 5 Stück), Stamm- und Stockausschlag, Totholz sowie baumfremder Bewuchs sind zu entfernen.
- Baumfremde Gegenstände (Drähte, Seile, Kabelbinder, Haken o. ä.) sind zu entfernen, sofern dadurch kein größerer Schaden am Baum entsteht.
- Zusätzlicher erforderlicher Rückschnitt (Überwuchs Grundstücksgrenze) von Ästen bis D = 5 cm

- Bei Bäumen mit mehr als 5 Misteln an einem Baum erfolgt eine gesonderte Vergütung (Position - sonstige Schnittmaßnahmen)

Alle anfallenden Stoffe gehen in Eigentum des Auftragnehmers über und sind fachgerecht zu entsorgen bzw. zu verwerten.

- Abrechnung pro Baum

**01.02.1 Kronenpflege Höhe bis 10 m, KD bis 10 m**
Kronenpflege
an Bäumen mit Baumhöhe bis 10 m
Kronendurchmesser bis 10 m
Menge: 70,000 Stk

**01.02.2 Kronenpflege Höhe bis 20 m, KD bis 10 m**
Kronenpflege
an Bäumen mit Baumhöhe bis 20 m
Kronendurchmesser bis 10 m
Menge: 280,000 Stk

**01.02.3 Kronenpflege Höhe bis 20 m, KD bis 20 m**
Kronenpflege
an Bäumen mit Baumhöhe bis 20 m
Kronendurchmesser bis 20 m
Menge: 60,000 Stk

**01.02.4 Kronenpflege Höhe bis 25 m, KD bis 10 m**
Kronenpflege
an Bäumen mit Baumhöhe bis 25 m
Kronendurchmesser bis 25 m
Menge: 20,000 Stk

**01.02.5 Kronenpflege Höhe bis 25 m, KD bis 25 m**
Kronenpflege
an Bäumen mit Baumhöhe bis 25 m
Kronendurchmesser bis 25 m
Menge: 15,000 Stk

**01.02.6 Kronenpflege Höhe > 25 m, KD > 25 m**
Kronenpflege
an Bäumen mit Baumhöhe über 25 m
Kronendurchmesser über 25 m
Menge: 30,000 Stk

#### Untertitel 01.03 Einkürzen von Kronenteilen + Zusätze

*Hinweis: Einkürzen von Kronenteilen + Zusätze*
Einkürzen von Kronenteilen und Zusätze

- Einzelne Äste sind entsprechend den Erfordernissen der Verkehrssicherheit und des Lichtraumprofils und/ oder des Baumumfeldes einzukürzen und erforderlichenfalls anzugleichen und/ oder nicht betroffene Kronenbereiche auszulichten.
- Aststummel, Stamm- und Stockausschlag, Misteln (bis 5 Stück), baumfremder Bewuchs sowie Totholz sind zu entfernen.

- Bei Bäumen mit mehr als 5 Misteln an einem Baum erfolgt eine gesonderte Vergütung (Position - sonstige Schnittmaßnahmen)

Für alle folgenden Positionen dieses Titels gilt:
Ausführung entsprechend ZTV Baumpflege, das anfallende Schnittgut geht in Eigentum des Auftragnehmers über und ist fachgerecht zu entsorgen bzw. zu verwerten.

- Abrechnung pro Baum

**01.03.1 Einkürzung von Kronenteilen Höhe bis 10 m, KD bis 10 m**
Einkürzung von Kronenteilen
an Bäumen mit Baumhöhe bis 10 m
Kronendurchmesser bis 10 m
Menge: 15,000 Stk

**01.03.2 Einkürzung von Kronenteilen Höhe bis 20 m, KD bis 10 m**
Einkürzung von Kronenteilen
an Bäumen mit Baumhöhe bis 20 m
Kronendurchmesser bis 10 m
Menge: 15,000 Stk

**01.03.3 Einkürzung von Kronenteilen Höhe bis 20 m, KD bis 20 m**
Einkürzung von Kronenteilen
an Bäumen mit Baumhöhe bis 20 m
Kronendurchmesser bis 20 m
Menge: 10,000 Stk

**01.03.4 Einkürzung von Kronenteilen Höhe bis 25 m, KD bis 25 m**
Einkürzung von Kronenteilen
an Bäumen mit Baumhöhe bis 25 m
Kronendurchmesser bis 25 m
Menge: 10,000 Stk

**01.03.5 Einkürzung von Kronenteilen Höhe > 25 m, KD > 25 m**
Einkürzung von Kronenteilen
an Bäumen mit Baumhöhe über 25 m
Kronendurchmesser über 25 m
Menge: 5,000 Stk

#### Untertitel 01.04 Kroneneinkürzung + Zusätze

**Ausführungsbeschreibung 2 Kroneneinkürzung + Zusätze**
*Kroneneinkürzung + Zusätze*
Kroneneinkürzung + Zusätze

- Die gesamte Krone ist in ihrer Höhe und/ oder in ihrer seitlichen Ausdehnung entsprechend den Erfordernissen der Verkehrssicherheit und/ oder des Baumumfeldes einzukürzen. Die verbleibende Krone soll einen möglichst arttypischen Habitus behalten bzw. wieder entwickeln können.
- Aststummel, Stamm- und Stockausschlag, Misteln (bis 5 Stück), baumfremder Bewuchs sowie Totholz sind zu entfernen.

- Bei Bäumen mit mehr als 5 Misteln an einem Baum erfolgt eine gesonderte Vergütung (Position - sonstige Schnittmaßnahmen)

Für alle folgenden Positionen dieses Titels gilt:
Ausführung entsprechend ZTV Baumpflege, das anfallende Schnittgut geht in Eigentum des Auftragnehmers über und ist fachgerecht zu entsorgen bzw. zu verwerten.

- Abrechnung pro Baum

**01.04.1 Kroneneinkürzung Höhe bis 10 m, KD bis 10 m**
Kroneneinkürzung
an Bäumen mit Baumhöhe bis 10 m
Kronendurchmesser bis 10 m
Menge: 15,000 Stk

**01.04.2 Kroneneinkürzung Höhe bis 20 m, KD bis 10 m**
Kroneneinkürzung
an Bäumen mit Baumhöhe bis 20 m
Kronendurchmesser bis 10 m
Menge: 15,000 Stk

**01.04.3 Kroneneinkürzung Höhe bis 20 m, KD bis 20 m**
Kroneneinkürzung
an Bäumen mit Baumhöhe bis 20 m
Kronendurchmesser bis 20 m
Menge: 10,000 Stk

**01.04.4 Kroneneinkürzung Höhe bis 25 m, KD bis 25 m**
Kroneneinkürzung
an Bäumen mit Baumhöhe bis 25 m
Kronendurchmesser bis 25 m
Menge: 10,000 Stk

**01.04.5 Kroneneinkürzung Höhe > 25 m, KD > 25 m**
Kroneneinkürzung
an Bäumen mit Baumhöhe über 25 m
Kronendurchmesser über 25 m
Menge: 5,000 Stk

#### Untertitel 01.05 Kronensicherungsschnitt

**Ausführungsbeschreibung 3 Kronensicherungsschnitt + Zusätze**
*Kronensicherungsschnitt + Zusätze*
- Entlastende Schnittmaßnahmen an stark bruchgefährdeten Bäumen mit begrenzter Lebenserwartung zur befristeten Herstellung der Verkehrssicherheit. Stamm- und Stockausschlag, Totholz und Misteln (bis 5 Stück) sind zu entfernen.

- Bei Bäumen mit mehr als 5 Misteln an einem Baum erfolgt eine gesonderte Vergütung (Position - sonstige Schnittmaßnahmen)

Ausführung entsprechend ZTV Baumpflege, das anfallende Schnittgut geht in Eigentum des Auftragnehmers über und ist fachgerecht zu entsorgen bzw. zu verwerten.

- Abrechnung pro Baum

**01.05.1 Kronensicherungsschnitt Höhe bis 10 m, KD bis 10 m**
Kronensicherungsschnitt
an Bäumen mit Baumhöhe bis 10 m
Kronendurchmesser bis 10 m
Menge: 3,000 Stk

**01.05.2 Kronensicherungsschnitt Höhe bis 20 m, KD bis 10 m**
Kronensicherungsschnitt
an Bäumen mit Baumhöhe bis 20 m
Kronendurchmesser bis 10 m
Menge: 3,000 Stk

**01.05.3 Kronensicherungsschnitt Höhe bis 20 m, KD bis 20 m**
Kronensicherungsschnitt
an Bäumen mit Baumhöhe bis 20 m
Kronendurchmesser bis 20 m
Menge: 3,000 Stk

**01.05.4 Kronensicherungsschnitt Höhe bis 25 m, KD bis 25 m**
Kronensicherungsschnitt
an Bäumen mit Baumhöhe bis 25 m
Kronendurchmesser bis 25 m
Menge: 3,000 Stk

**01.05.5 Kronensicherungsschnitt Höhe > 25 m, KD > 25 m**
Kronensicherungsschnitt
an Bäumen mit Baumhöhe über 25 m
Kronendurchmesser über 25 m
Menge: 3,000 Stk

#### Untertitel 01.06 Kronenregenerationsschnitt

**Ausführungsbeschreibung 4 Kronenregenerationsschnitt**
*Kronenregenerationsschnitt*
- Besondere Schnittmaßnahme der Kronenpflege zur Förderung einer Sekundärkrone bei physiologisch gestörten Bäumen

Ausführung entsprechend ZTV Baumpflege, das anfallende Schnittgut geht in Eigentum des Auftragnehmers über und ist fachgerecht zu entsorgen bzw. zu verwerten.

- Abrechnung pro Baum

**01.06.1 Kronenregenerationsschnitt Höhe bis 10 m, KD bis 10 m**
Kronenregenerationsschnitt
an Bäumen mit Baumhöhe bis 10 m
Kronendurchmesser bis 10 m
Menge: 3,000 Stk

**01.06.2 Kronenregenerationsschnitt Höhe bis 20 m, KD bis 20 m**
Kronenregenerationsschnitt
an Bäumen mit Baumhöhe bis 20 m
Kronendurchmesser bis 20 m
Menge: 3,000 Stk

**01.06.3 Kronenregenerationsschnitt Höhe bis 25 m, KD bis 25 m**
Kronenregenerationsschnitt
an Bäumen mit Baumhöhe bis 25 m
Kronendurchmesser bis 25 m
Menge: 3,000 Stk

**01.06.4 Kronenregenerationsschnitt Höhe > 25 m, KD > 25 m**
Kronenregenerationsschnitt
an Bäumen mit Baumhöhe über 25 m
Kronendurchmesser über 25 m
Menge: 3,000 Stk

#### Untertitel 01.07 Lichtraumprofilschnitt + Zusätze

**Ausführungsbeschreibung 5 Lichtraumprofilschnitt + Zusätze**
*Lichtraumprofilschnitt + Zusätze*
- Zur Erhaltung oder Herstellung des Lichtraumprofils können Grob- und Schwachäste eingekürzt oder abgesägt werden. Starkäste sollen nur im notwendigen Maße eingekürzt werden. Die dürfen nur im begründeten Einzelfall vollständig entfernt werden.
- Im Bereich des hergestellten Lichtraumprofils sind Aststummel, Misteln (bis 5 Stück), Stamm- und Stockausschlag, Totholz sowie baumfremder Bewuchs zu entfernen.
- Verkehrsanlagen und Fassaden sind freizuschneiden  (1,5 m Abstand).

- Bei Bäumen mit mehr als 5 Misteln an einem Baum erfolgt eine gesonderte Vergütung (Position - sonstige Schnittmaßnahmen)

Ausführung entsprechend ZTV Baumpflege,
das anfallende Schnittgut geht in Eigentum des Auftragnehmers über und ist fachgerecht zu entsorgen bzw. zu verwerten.

- Abrechnung pro Baum (außer Waldrand)

**01.07.1 Lichtraumprofilschnitt Jungbaum**
Herstellung des Lichtraumprofils über Verkehrsflächen am Jungbaum
Menge: 100,000 Stk

**01.07.2 Lichtraumprofilschnitt Altbaum**
Herstellung des Lichtraumprofils über Verkehrsflächen am Altbaum
Menge: 100,000 Stk

**01.07.3 Lichtraumprofilschnitt am Waldrand**
Herstellung des Lichtraumprofils an Waldrändern, die an Verkehrsflächen und Straßen angrenzen
Menge: 500,000 m

#### Untertitel 01.08 Nachbehandlung stark eingekürzter Bäume mit Ständerbildung + Zusätze

**Ausführungsbeschreibung 6 Nachbehandlung stark eingekürzter Bäume mit Ständerbild**
*Nachbehandlung stark eingekürzter Bäume mit Ständerbildung und Zusätzen*
- Einkürzung und/ oder Vereinzelung von neu gebildeten Trieben/ Ständern zur Erhaltung der Verkehrssicherheit.
- Ggf. Rückschnitt auf alte Kappungsstellen
- Die Schnittmaßnahmen sind so durchzuführen, dass sich eine Sekundärkrone bilden kann.
- Aststummel, Misteln (bis 5 Stück), Stamm- und Stockausschlag, Totholz sowie baumfremder Bewuchs sind zu entfernen.
- Verkehrsanlagen und Fassaden sind freizuschneiden  (1,5 m Abstand).

- Bei Bäumen mit mehr als 5 Misteln an einem Baum erfolgt eine gesonderte Vergütung (Position - sonstige Schnittmaßnahmen)

Ausführung entsprechend ZTV Baumpflege, das anfallende Schnittgut geht in Eigentum des Auftragnehmers über und ist fachgerecht zu entsorgen bzw. zu verwerten.

- Abrechnung pro Baum

**01.08.1 Baumschnitt in gekappter Krone Höhe bis 10 m, KD bis 10 m**
Baumschnitt in gekappter Krone
an Bäumen mit Baumhöhe bis 10 m
Kronendurchmesser bis 10 m
Menge: 3,000 Stk

**01.08.2 Baumschnitt in gekappter Krone Höhe bis 20 m, KD bis 10 m**
Baumschnitt in gekappter Krone
an Bäumen mit Baumhöhe bis 20 m
Kronendurchmesser bis 10 m
Menge: 3,000 Stk

**01.08.3 Baumschnitt in gekappter Krone Höhe bis 20 m, KD bis 20 m**
Baumschnitt in gekappter Krone
an Bäumen mit Baumhöhe bis 20 m
Kronendurchmesser bis 20 m
Menge: 3,000 Stk

**01.08.4 Baumschnitt in gekappter Krone Höhe > 20 m, KD > 20 m**
Baumschnitt in gekappter Krone
an Bäumen mit Baumhöhe über 20 m
Kronendurchmesser über 20 m
Menge: 3,000 Stk

#### Untertitel 01.09 Erziehungs- und Aufbauschnitt an Jungbäumen

*Hinweis: Erziehungs- und Aufbauschnitt an Jungbäumen*
- Erziehungs- und Aufbauschnitt an Jungbäumen entsprechend der ZTV Baumpflege, der Leittrieb ist erforderlichenfalls zu stäben, nicht mehr erforderliche Stäbe sind zu entfernen.

- Entfernen von Konkurrenztrieben, insbesondere Zwiesel. Seitenäste mit eingewachsener Rinde, sich kreuzende, reibende sowie gebrochene Äste sind zu entfernen. Handelt es sich um Grob- oder Starkäste, sind diese einzukürzen.
- Herstellen des Lichtraumprofiles. Dabei muss auf der Schnittseite jeweils mindestens die Hälfte der jeweiligen Kronenhöhe erhalten bleiben.

- Baumfremde Gegenstände (Drähte, Seile, Kabelbinder, Haken o. ä.) sind zu entfernen, sofern dadurch kein größerer Schaden am Baum entsteht.

- Einschließlich ggf. Lieferung von Materialien für Einbau bzw. Verwendung sowie Entsorgung aller anfallenden Stoffe.

- Abrechnung pro Baum

**01.09.1 Erziehungs- und Aufbauschnitt bis 8 m**
Baumhöhe bis 8 m
Menge: 135,000 Stk

**01.09.2 Erziehungs- und Aufbauschnitt über 8 m**
Baumhöhe über 8 m
Menge: 135,000 Stk

**01.09.3 Leittrieb Stäben**
Stäben des Leittriebes bei Jungbäumen
Einschließlich ggf. Lieferung von Materialien für Einbau bzw. Verwendung sowie Entsorgung aller anfallenden Stoffe.
Menge: 25,000 Stk

**01.09.4 Stäbe Entfernen**
Entfernen nicht mehr erforderlicher Stäbe
aus den Kronen von Jungbäumen,
Einschließlich Entsorgung aller anfallenden Stoffe.
Menge: 25,000 Stk

#### Untertitel 01.10 Sonstige Schnittmaßnahmen

**Ausführungsbeschreibung 7 Sonstige Schnittmaßnahmen**
*Sonstige Schnittmaßnahmen*
Für alle folgenden Positionen dieses Titels gilt:
Ausführung entsprechend ZTV Baumpflege, das anfallende Schnittgut geht in Eigentum des Auftragnehmers über und ist fachgerecht zu entsorgen bzw. zu verwerten.
Abrechnung pro Baum

**01.10.1 Kopfbaumschnitt**
Rückschnitt von bereits hergestellten Kopfbäumen, die in dieser Form regelmäßig geschnitten werden müssen
Menge: 70,000 Stk

**01.10.2 Kugelbaumschnitt**
gleichmäßiger Rückschnitt von Kugelgehölzen je nach Erforderlichkeit zur Herstellung des Lichtraumprofils an Verkehrsflächen, an Bäumen mit
Baumhöhe bis 10 m,
Kronendurchmesser bis 10 m, innerhalb eines Straßenzuges bzw. Objektes sind möglichst gleichgroße Kronendurchmesser herzustellen
Menge: 40,000 Stk

**01.10.3 Baumfremden Bewuchs entfernen Jungbaum**
Baumfremden Bewuchs (Misteln, Efeu o.ä.) entfernen
am Jungbaum bis 60 cm StU
Menge: 5,000 Stk

**01.10.4 Baumfremden Bewuchs - Efeu o.ä. entfernen Altbaum**
Baumfremden Bewuchs (Efeu o. ä.) entfernen
am Altbäumen über 60 cm StU
Menge: 10,000 Stk

**01.10.5 Baumfremden Bewuchs - Misteln entfernen Altbaum**
Baumfremden Bewuchs (Misteln) entfernen
am Altbäumen über 60 cm StU

Zulage ab 5 Misteln im Altbaum
Menge: 10,000 Stk

**01.10.6 Stamm- und Stockaustriebe entfernen Jungbaum**
Stamm- und Stockaustriebe entfernen bis zum Kronenansatz am Jungbaum bis 60 cm StU
Menge: 10,000 Stk

**01.10.7 Stamm- und Stockaustriebe entfernen Altbaum**
Stamm- und Stockaustriebe entfernen bis zum Kronenansatz am Altbaum über 60 cm StU
Menge: 10,000 Stk

### Titel 02 Obstbaumschnitt und Streuobstwiesen

*Hinweis: Obstbaumschnitt und Streuobstwiesen*
Obstbaumschnitt auf Streuobstwiesen und anderen Standorten

- Obstbaumschnitt an Jung- und Altbaum
- Entfernen von Konkurrenztrieben, insbesondere Zwiesel.
- Seitenäste mit eingewachsener Rinde, sich kreuzende, reibende sowie gebrochene Äste sind zu entfernen. Handelt es sich um Grob- oder Starkäste, sind diese einzukürzen.
- Misteln sind zu entfernen
- Totholz wenn möglich nur einkürzen

- Ggf. sind Arbeiten mit zu Hilfenahme einer Leiter erforderlich
- Handsäge, Astschere, Stangensäge o.Ä.
- Auf Fuß- und Radwegen sowie Grünflächen ist zum Schutz vor Beschädigungen und Bodenverdichtung nur der Einsatz von Hubsteigern mit zul. Gesamtgewicht von max. 3,5 t zulässig.

**02.1 Obstbaumschnitt Höhe bis 4 m**
an Bäumen mit Baumhöhe bis 4 m
Kronendurchmesser bis 5 m
Menge: 50,000 St

**02.2 Obstbaumschnitt Höhe über 4 m**
an Bäumen mit Baumhöhe über 4 m
Kronendurchmesser bis 7 m
Menge: 20,000 St

**02.3 Zulage Hubsteiger über 4 m Höhe**
Zulage Hubsteiger über 4 m Höhe

Auf Streuobstwiesen - Abstimmung mit AG
Menge: 1,000 St

### Titel 03 Kronensicherungsmaßnahmen

#### Untertitel 03.01 Verletzungfrei einbaubare Kronensichrungen

**Ausführungsbeschreibung 8 verletzungsfrei einbaubare Kronensicherungen**
*verletzungsfrei einbaubare Kronensicherungen*
Für alle folgenden Positionen dieses Titels gilt:
Ausführung entsprechend ZTV Baumpflege. Vor Einbau ist durch den ausführenden Baumpfleger zu prüfen, welches Kronensicherungssystem in welcher Dimensionierung für den jeweiligen Einzelfall notwendig ist, die geeignete Maßnahme ist vor Ausführung mit dem Auftraggeber abzustimmen.

Liefern und nach Herstellerangaben einbauen einer verletzungsfreien, ruckdämpfenden
Bruchsicherung.

Verwendung sowie Entsorgung aller anfallenden Stoffe.

**03.01.1 Einkomponentensicherung Hohltau 4 t**
Einbau Einkomponentensicherung Hohltau
Mindestsystembruchlast 4 t, Ruckdämpfer, Scheuerschutz

Statisch oder Dynamisch - Entscheidung Vor-Ort oder in Auftrag vermerkt.
Menge: 20,000 Stk

**03.01.2 Einkomponentensicherung Hohltau 8 t**
Einbau Einkomponentensicherung Hohltau
Mindestsystembruchlast 8 t, Ruckdämpfer, Scheuerschutz

Statisch oder Dynamisch - Entscheidung Vor-Ort oder in Auftrag vermerkt.
Menge: 5,000 Stk

**03.01.3 Einkomponentensicherung Hohltau 16 t**
Einbau Einkomponentensicherung Hohltau
Mindestsystembruchlast 16 t, Ruckdämpfer, Scheuerschutz

Statisch oder Dynamisch - Entscheidung Vor-Ort oder in Auftrag vermerkt.
Menge: 1,000 Stk

**03.01.4 Einkomponentensicherung Gurtband 4 t**
Einbau Einkomponentensicherung Gurtband
Mindestsystembruchlast 4 t
Menge: 1,000 Stk

**03.01.5 Einkomponentensicherung Gurtband 8 t**
Einbau Einkomponentensicherung Gurtband
Mindestsystembruchlast 8 t
Menge: 1,000 Stk

**03.01.6 Einkomponentensicherung Gurtband 16 t**
Einbau Einkomponentensicherung Gurtband
Mindestsystembruchlast 16 t
Menge: 1,000 Stk

**03.01.7 Mehrkomponentensicherung Stahlseil 2 t**
Einbau Mehrkomponentensicherung
Verbindungselement Stahlseil
Mindestsystembruchlast 2 t
Menge: 1,000 Stk

**03.01.8 Mehrkomponentensicherung Stahlseil 4 t**
Einbau Mehrkomponentensicherung
Verbindungselement Stahlseil
Mindestsystembruchlast 4 t
Menge: 1,000 Stk

**03.01.9 Mehrkomponentensicherung Stahlseil 8 t**
Einbau Mehrkomponentensicherung
Verbindungselement Stahlseil
Mindestsystembruchlast 8 t
Menge: 1,000 Stk

**03.01.10 Mehrkomponentensicherung Stahlseil 16 t**
Einbau Mehrkomponentensicherung
Verbindungselement Stahlseil
Mindestsystembruchlast 16 t
Menge: 1,000 Stk

#### Untertitel 03.02 Nicht verletzungfrei einbaubare Kronenverankerungen

**Ausführungsbeschreibung 9 nicht verletzungsfrei einbaubare Kronenverankerungen**
*nicht verletzungsfrei einbaubare Kronenverankerungen*
Für alle folgenden Positionen dieses Titels gilt:
Einbau von Kronenverankerungen bestehnd aus Stahlgewindstangen als Anker und Verbindungselementen aus Drahtseilen, Ausführung entsprechend ZTV Baumpflege.
Da je nach Anzahl der zu verbindenden Stämme und der Verbundart die Anzahl der zu verwendenden Anker bzw. Verbindungselemente variieren kann, sind diese in einzelne Positionen aufgeteilt, die jedoch immer im Zusammenhang beauftragt werden.
Vor Einbau ist durch den ausführenden Baumpfleger zu prüfen, welches Kronensicherungssystem in welcher Dimensionierung für den jeweiligen Einzelfall notwendig ist, die geeignete Maßnahme ist vor Ausführung mit dem Auftraggeber abzustimmen.
Einschließlich Lieferung von Materialien für Einbau bzw. Verwendung sowie Entsorgung aller anfallenden Stoffe.

**03.02.1 Einbau Stahlgewindestange 16 mm**
Einbau Stahlgewindestange als Befestigungsanker für Kronenverankerung,Durchmesser 16 mm, an Stämmen/ Ästen mit 20 - 30 cm Durchmesser in Verbindung mit Pos. 2.2.4
Menge: 1,000 Stk

**03.02.2 Einbau Stahlgewindestange 18 mm**
Einbau Stahlgewindestange als Befestigungsanker für Kronenverankerung, Durchmesser 18 mm,
an Stämmen/ Ästen mit über 30 - 50 cm Durchmesser
in Verbindung mit Pos. 2.2.5
Menge: 1,000 Stk

**03.02.3 Einbau Stahlgewindestange 20 mm**
Einbau Stahlgewindestange als Befestigungsanker für Kronenverankerung, Durchmesser 20 mm,
an Stämmen/ Ästen mit über 50 - 90 cm Durchmesser
in Verbindung mit Pos. 2.2.6
Menge: 1,000 Stk

**03.02.4 Einbau Drahtseil 8 mm**
Einbau Drahtseil als Verbindungselement für Kronenverankerung, Durchmesser 8 mm,
Länge nach Erforderlichkeit,
an Stämmen/ Ästen mit 20 - 30 cm Durchmesser
in Verbindung mit Pos. 2.2.1
Menge: 1,000 Stk

**03.02.5 Einbau Drahtseil 10 mm**
Einbau Drahtseil als Verbindungselement für Kronenverankerung, Durchmesser 10 mm,
Länge nach Erforderlichkeit,
an Stämmen/ Ästen mit über 30 - 50 cm Durchmesser
in Verbindung mit Pos. 2.2.2
Menge: 1,000 Stk

**03.02.6 Einbau Drahtseil 12 mm**
Einbau Drahtseil als Verbindungselement für Kronenverankerung, Durchmesser 12 mm,
Länge nach Erforderlichkeit,
an Stämmen/ Ästen mit über 50 - 90 cm Durchmesser
in Verbindung mit Pos. 2.2.3
Menge: 1,000 Stk

#### Untertitel 03.03 Stabilisierung von aufgerissenen Stämmen und Ästen

**Ausführungsbeschreibung 10 Stabilisierung von aufgerissenen Stämmen und Ästen**
*Stabilisierung von aufgerissenen Stämmen und Ästen*
Für alle folgenden Positionen dieses Titels gilt:
Stabilisierung von aufgerissenen Stämmen und Ästen durch den Einbau von Stahlgewindstangen, Ausführung entsprechend ZTV Baumpflege. Vor Einbau ist durch den ausführenden Baumpfleger die erforderliche Dimensionierung und Anzahl der notwendigen Stahlgewindestangen zu prüfen, die geeignete Maßnahme ist vor Ausführung mit dem Auftraggeber abzustimmen. Einschließlich Lieferung von Materialien für Einbau (Muttern und Unterlegscheiben) sowie Entsorgung aller anfallenden Stoffe.

**03.03.1 Einbau Stahlgewindestange 16 mm**
Einbau Stahlgewindestange zur Stabilisierung aufgerissener Stämme und Äste, Durchmesser 16 mm,
an Stämmen/ Ästen mit 30 - 50 cm Durchmesser
Menge: 1,000 Stk

**03.03.2 Einbau Stahlgewindestange 18 mm**
Einbau Stahlgewindestange zur Stabilisierung aufgerissener Stämme und Äste, Durchmesser 18 mm,
an Stämmen/ Ästen mit über 50 - 90 cm Durchmesser
Menge: 1,000 Stk

**03.03.3 Einbau Stahlgewindestange 20 mm**
Einbau Stahlgewindestange zur Stabilisierung aufgerissener Stämme und Äste, Durchmesser 20 mm,
an Stämmen/ Ästen mit über 90 - 150 cm Durchmesser
Menge: 1,000 Stk

**03.03.4 Einbau Stahlgewindestange 24 mm**
Einbau Stahlgewindestange zur Stabilisierung aufgerissener Stämme und Äste, Durchmesser 24 mm,
an Stämmen/ Ästen mit über 150 cm Durchmesser
Menge: 1,000 Stk

#### Untertitel 03.04 Sonstiges

**Ausführungsbeschreibung 11 sonstiges**
*sonstiges*
Für alle folgenden Positionen dieses Titels gilt:
Ausführung entsprechend ZTV Baumpflege. Vor Einbau ist durch den ausführenden Baumpfleger zu prüfen, welches Kronensicherungssystem in welcher Dimensionierung für den jeweiligen Einzelfall notwendig ist, die geeignete Maßnahme ist vor Ausführung mit dem Auftraggeber abzustimmen.
Einschließlich Lieferung von Materialien für Einbau bzw. Verwendung sowie Entsorgung aller anfallenden Stoffe.

**03.04.1 Einbau Baum- oder Aststützen Holz**
Einbau von Baum- oder Aststützen A-förmig, aus Holzpfählen, unfallsicher unter dem zu stützenden Ast bzw. Baum aufstellen,
Stärke Holzpfahl: Durchmesser mind. 10 cm
Größe und nach Erforderlichkeit im Einzelfall, die Auflagefläche ist mit einem Scheuerschutz aus Vlies oder Gummi zu versehen

Abrechnung pro m eingebauter Stützenhöhe
Menge: 5,000 m

**03.04.2 Einbau Baum- oder Aststützen Stahl**
Einbau von Baum- oder Aststützen A-förmig, aus Stahlrohr, unfallsicher unter dem zu stützenden Ast bzw. Baum aufstellen,
Stärke Stahlrohr: Durchmesser mind. 5 cm
Größe nach Erforderlichkeit im Einzelfall, die Auflagefläche ist mit einem Scheuerschutz aus Vlies oder Gummi zu versehen

Abrechnung pro m eingebauter Stützenhöhe
Menge: 5,000 m

**03.04.3 Baumverankerung Stahlseil 4 mm**
Baumverankerung mithilfe von Stahlseilen, verletzungsfreie Befestigung mittels Schlaufen am Kronenansatz,
Befestigung durch Erdanker oder Fundamente im Boden,
Stärke Stahlseil: 4 mm
Länge der Seile nach Erforderlichkeit im Einzelfall
Abrechnung pro eingebauten Einzelseil
Menge: 3,000 Stk

**03.04.4 Baumverankerung Stahlseil 8 mm**
Baumverankerung mithilfe von Stahlseilen, verletzungsfreie Befestigung mittels Schlaufen am Kronenansatz,
Befestigung durch Erdanker oder Fundamente im Boden,
Stärke Stahlseil: 8 mm
Länge der Seile nach Erforderlichkeit im Einzelfall
Abrechnung pro eingebauten Einzelseil
Menge: 3,000 Stk

**03.04.5 Kontrolle der Funktionsfähigkeit von Kronensicherungen**
Kontrolle der Funktionsfähigkeit von bestehenden Kronensicherungen, gemäß ZTV-Baumpflege 3.2.7, bei Bedarf nachstellen der Schlaufen.
Vorschlag von notwendigen Maßnahmen, Darstellung der Ergebnisse in einer schriftlichen Dokumentation
Menge: 50,000 Stk

**03.04.6 Ausbau und Entsorgung von Kronensicherungen**
Ausbau und Entsorgung von nicht mehr benötigten Kronensicherungen
Menge: 5,000 Stk

**03.04.7 Einbau Eisenring zur Aufnahme der Verbindungselemente**
Einbau Eisenring zur Aufnahme der Verbindungselemente beim Einbau von Kronensicherungen oder -verankerungen im Zentralverbund
Menge: 1,000 Stk

### Titel 04 Baumfällungen

#### Untertitel 04.01 Baumfällung in Absetztechnik

**Ausführungsbeschreibung 12 Baumfällung in Absetztechnik**
*Baumfällung in Absetztechnik*
Für alle folgenden Positionen dieses Titels gilt:
das anfallende Schnittgut geht in Eigentum des Auftragnehmers über und ist fachgerecht zu entsorgen bzw. zu verwerten.

**04.01.1 Baumfällung in Absetztechnik Höhe bis 10 m, SD bis 40 cm**
Baumfällung in Absetztechnik für Bäume
Baumhöhe bis 10 m
Stammdurchmesser bis 40 cm
Menge: 10,000 Stk

**04.01.2 Baumfällung in Absetztechnik Höhe bis 20 m, SD bis 40 cm**
Baumfällung in Absetztechnik für Bäume
Baumhöhe bis 20 m
Stammdurchmesser bis 40 cm
Menge: 50,000 Stk

**04.01.3 Baumfällung in Absetztechnik Höhe bis 20 m, SD bis 60 cm**
Baumfällung in Absetztechnik für Bäume
Baumhöhe bis 20 m
Stammdurchmesser bis 60 cm
Menge: 40,000 Stk

**04.01.4 Baumfällung in Absetztechnik Höhe bis 20 m, SD bis 80 cm**
Baumfällung in Absetztechnik für Bäume
Baumhöhe bis 20 m
Stammdurchmesser bis 80 cm
Menge: 15,000 Stk

**04.01.5 Baumfällung in Absetztechnik Höhe > 20 m, SD bis 60 cm**
Baumfällung in Absetztechnik für Bäume
Baumhöhe über 20 m
Stammdurchmesser bis 60 cm
Menge: 10,000 Stk

**04.01.6 Baumfällung in Absetztechnik Höhe > 20 m, SD bis 80 cm**
Baumfällung in Absetztechnik für Bäume
Baumhöhe über 20 m
Stammdurchmesser bis 80 cm
Menge: 10,000 Stk

**04.01.7 Baumfällung in Absetztechnik Höhe > 20 m, SD bis 100 cm**
Baumfällung in Absetztechnik für Bäume
Baumhöhe über 20 m
Stammdurchmesser bis 100 cm
Menge: 1,000 Stk

**04.01.8 Baumfällung in Absetztechnik Höhe > 20 m, SD > 100 cm**
Baumfällung in Absetztechnik für Bäume
Baumhöhe über 20 m
Stammdurchmesser über 100 m
Menge: 1,000 Stk

#### Untertitel 04.02 Baumfällung forstüblich

**Ausführungsbeschreibung 13 Baumfällung forstüblich**
*Baumfällung forstüblich*
Für alle folgenden Positionen dieses Titels gilt:
Das anfallende Schnittgut geht in Eigentum des Auftragnehmers über und ist fachgerecht zu entsorgen bzw. zu verwerten.

**04.02.1 Baumfällung forstüblich Höhe bis 20 m, SD bis 40 cm**
Baumfällung forstüblich für Bäume
Baumhöhe bis 20 m
Stammdurchmesser bis 40 cm
Menge: 1,000 Stk

**04.02.2 Baumfällung forstüblich Höhe > 20 m, SD > 40 cm**
Baumfällung forstüblich für Bäume
Baumhöhe über 20 m
Stammdurchmesser über 40 cm
Menge: 1,000 Stk

#### Untertitel 04.03 Baumfällungen in Waldähnlichen Flächen

**04.03.1 Baumfällungen in Wald und Waldähnlichen Flächen**
Fällung bzw. Absetzen von:
- Bäumen  (Nadel und / oder Laubgehölzen, Hängern, Schiefstand durch Hebung des Wurzelteller, abgestorbenen Bäumen)
auf Waldähnlichen Flächen bei normaler Bestandsdichte - in Absprache mit AG und, falls erforderlich mit Forstrevierleiter

In Absprache mit AG:
- Verbleiben Stammholz
- Häckselgut kann als organische Masse ausgebracht werden

- Zugang zu Flächen wird als Lichtraumschnitt gesondert vergütet.
- Bäume über 15 cm Stammdurchmesser werden gesondert vergütet.
- Bäume an Leitungen, Gebäuden o.ä. können gesondert vergütet werden

Abrechnung nach Quadratmeter
Menge: 1000,000 m²

#### Untertitel 04.04 Baumfällungen von Aufwuchs an Straßen / Kreisstraßen

**04.04.1 Baumfällungen von Aufwuchs an Straßen / Kreisstraßen**
Entnahme von Aufwuchs und/oder kleineren Bäumen, welche sich im oder am Bankettbereich befinden und von der Straße / Weg mittels Hubsteiger erreichbar sind.

- Entnahme von Aufwuchs / Bäume über 15 cm Stammdurchmesser werden gesondert vergütet.

In Absprache mit AG:
- Verbleiben Stammholz
- Häckselgut kann als organische Masse ausgebracht werden
- Zugang zu Flächen wird als Lichtraumschnitt gesondert vergütet.
- Bäume an Leitungen, Gebäuden o.ä. können gesondert vergütet werden
Menge: 100,000 m

### Titel 05 Baumstumpf entfernen

#### Untertitel 05.01 Baumstumpf ausfräsen

**Ausführungsbeschreibung 14 Baumstumpf ausfräsen**
*Baumstumpf ausfräsen*
Für alle folgenden Positionen dieses Titels gilt:
Das Fräsloch ist niveaugleich mit Oberboden zu verfüllen, im Wegebereich mit Schotter. Sollte das Fräsen und das Verfüllen nicht am selben Werktag erfolgen, sind die Fräslöcher gegen Unfallgefahren zu sichern. Die in Anspruch genommenen Flächen sind gesäubert zu hinterlassen, entnommene Pflastersteine sind wieder einzubauen.
Anfallendes Material (Fräsgut, Steine, Beton u. ä.) ist nachweislich fachgerecht zu entsorgen.
Durchmesser des Baumstumpfes gemessen ab Wurzelanlauf

**05.01.1 Baumstumpf ausfräsen Tiefe 30 cm, SD bis 30 cm**
Baumstumpf entfernen durch Ausfräsen
Ausfrästiefe ab Oberkante Gelände 30 cm in einem Umkreis von 60 cm Durchmesser
hier Stubbendurchmesser bis 30 cm
Menge: 15,000 Stk

**05.01.2 Baumstumpf ausfräsen Tiefe 30 cm, SD bis 60 cm**
Baumstumpf entfernen durch Ausfräsen
Ausfrästiefe ab Oberkante Gelände 30 cm in einem Umkreis von 1 m Durchmesser
hier Stubbendurchmesser 30 - 60 cm
Menge: 50,000 Stk

**05.01.3 Baumstumpf ausfräsen Tiefe 30 cm, SD bis 100 cm**
Baumstumpf entfernen durch Ausfräsen
Ausfrästiefe ab Oberkante Gelände 30 cm
in einem Umkreis von 1,5 m Durchmesser
hier Stubbendurchmesser 60- 100 cm
Menge: 20,000 Stk

**05.01.4 Baumstumpf ausfräsen Tiefe 30 cm, SD > 100 cm**
Baumstumpf entfernen durch Ausfräsen
Ausfrästiefe ab Oberkante Gelände 30 cm in einem Umkreis von 2 m Durchmesser
hier Stubbendurchmesser über 100 cm
Menge: 5,000 Stk

**05.01.5 Baumstumpf ausfräsen Tiefe 60 cm, SD bis 30 cm**
Baumstumpf entfernen durch Ausfräsen
Ausfrästiefe ab Oberkante Gelände 60 cm in einem Umkreis von 60 cm Durchmesser
hier Stubbendurchmesser bis 30 cm
Menge: 20,000 Stk

**05.01.6 Baumstumpf ausfräsen Tiefe 60 cm, SD bis 60 cm**
Baumstumpf entfernen durch Ausfräsen
Ausfrästiefe ab Oberkante Gelände 60 cm in einem Umkreis von 1 m  Durchmesser
hier Stubbendurchmesser 30 - 60 cm
Menge: 50,000 Stk

**05.01.7 Baumstumpf ausfräsen Tiefe 60 cm, SD bis 100 cm**
Baumstumpf entfernen durch Ausfräsen
Ausfrästiefe ab Oberkante Gelände 60 cm in einem Umkreis von 1,5 m Durchmesser
hier Stubbendurchmesser 60 - 100 cm
Menge: 20,000 Stk

**05.01.8 Baumstumpf ausfräsen Tiefe 60 cm, SD > 100 cm**
Baumstumpf entfernen durch Ausfräsen
Ausfrästiefe ab Oberkante Gelände 60 cm in einem Umkreis von 2 m Durchmesser
hier Stubbendurchmesser über 100 cm
Menge: 5,000 Stk

**05.01.9 Baumstumpf ausfräsen Tiefe 100 cm, SD bis 30 cm**
*** Bedarfsposition ohne GB
Baumstumpf entfernen durch Ausfräsen
Ausfrästiefe ab Oberkante Gelände 100 cm in einem Umkreis von 60 cm Durchmesser
hier Stubbendurchmesser bis 30 cm
Menge: 1,000 Stk

**05.01.10 Baumstumpf ausfräsen Tiefe 100 cm, SD bis 60 cm**
*** Bedarfsposition ohne GB
Baumstumpf entfernen durch Ausfräsen
Ausfrästiefe ab Oberkante Gelände 100 cm in einem Umkreis von 1 m Durchmesser
hier Stubbendurchmesser 30 bis 60 cm
Menge: 1,000 Stk

**05.01.11 Baumstumpf ausfräsen Tiefe 100 cm, SD > 100 cm**
*** Bedarfsposition ohne GB
Baumstumpf entfernen durch Ausfräsen
Ausfrästiefe ab Oberkante Gelände 100 cm in einem Umkreis von 2 m Durchmesser
hier Stubbendurchmesser > 100 cm
Menge: 1,000 Stk

#### Untertitel 05.02 Baumstumpf roden

**Ausführungsbeschreibung 15 Baumstumpf roden**
*Baumstumpf roden*
Für alle folgenden Positionen dieses Titels gilt:
Sollte das Roden und das Verfüllen nicht am selben Werktag erfolgen, sind die Rodungslöcher gegen Unfallgefahren zu sichern. Die in Anspruch genommenen Flächen sind gesäubert zu hinterlassen, entnommene Pflastersteine sind wieder einzubauen.
Rodungsloch ist niveaugleich mit Oberboden zu verfüllen, im Wegebereich mit Schotter.
Anfallendes Material (Wurzeln, Steine, Beton u. ä.) ist nachweislich fachgerecht zu entsorgen.
Durchmesser des Baumstumpfes gemessen ab Wurzelanlauf

**05.02.1 Baumstumpf entfernen durch Roden, SD bis 30 cm**
Baumstumpf entfernen durch Roden 30 bis 60 cm tief in einem Umkreis von 60 cm Durchmesser hier Stubbendurchmesser bis 30 cm
Menge: 1,000 Stk

**05.02.2 Baumstumpf entfernen durch Roden, SD bis 60 cm**
Baumstumpf entfernen durch Roden 30 bis 60 cm tief in einem Umkreis von 1 m Durchmesser hier Stubbendurchmesser 30 - 60 cm
Menge: 1,000 Stk

**05.02.3 Baumstumpf entfernen durch Roden, SD > 60 cm**
Baumstumpf entfernen durch Roden 30 bis 60 cm tief in einem Umkreis von 1,5 m Durchmesser hier Stubbendurchmesser über 60 cm
Menge: 1,000 Stk

### Titel 06 Baumumfeldverbesserung

#### Untertitel 06.01 Entsiegelung

*Hinweis: Entsiegelung*
Für alle folgenden Positionen dieses Titels gilt:
Entfernung der Oberflächenbefestigung im Wurzelbereich und auffüllen mit funktionsgerechtem Material.
Ausführung entsprechend ZTV Baumpflege 3.6.2, Einschließlich Lieferung von Materialien für Einbau bzw. Verwendung sowie Entsorgung aller anfallenden Stoffe.

**06.01.1 Entfernung Pflasterfläche**
Entfernung Pflasterfläche mit Unterbau im Gehwegbereich zur Vergrößerung der Baumscheibe ggf. Rückenstütze herstellen bzw. Randsteine in Beton legen, auffüllen mit funktionsgerechtem Material, ausgebaute Pflastersteine sind bei Bedarf dem Auftraggeber zu überlassen
Menge: 5,000 m²

**06.01.2 Entfernung Asphaltfläche**
Entfernung Asphaltfläche mit Unterbau im Gehwegbereich zur Vergrößerung der Baumscheibe, auffüllen mit funktionsgerechtem Material
Menge: 5,000 m²

**06.01.3 Entfernung Betonfläche**
Entfernung Betonfläche mit Unterbau im Gehwegbereich zur Vergrößerung der Baumscheibe, auffüllen mit funktionsgerechtem Material
Menge: 5,000 m²

**06.01.4 Ausbau von Betonpalisaden oder Formteile**
Betonpalisaden oder Betonformteilen bis 50 cm Höhe als Eingrenzung von Baumscheiben mit Unterbau ausbauen, vorhandener Boden und Bewuchs ist nach Anweisung des Auftraggeber ebenerdig abzutragen (außer bei vorhandenem Baumbestand), ausgebaute Betonelemente sind bei Bedarf dem Auftraggeber zu überlassen
Menge: 5,000 m

#### Untertitel 06.02 Bodenlockerung, Belüftung, Bewässerung

**06.02.1 Bodenlockerung mittels Grabegabel**
oberflächlich verdichteten Boden in Handarbeit, 10 bis 15 cm tief wurzelschonend lockern durch Umgraben mittels Grabegabel, Planum herstellen, Pflanzenteile, Unrat und Steine über 5 cm Durchmesser sind zu entfernen und fachgerecht zu entsorgen.
Menge: 10,000 m²

**06.02.2 Bodenlockerung mittels Druckluft**
tiefgründig verdichteten Boden lockern zu Verbesserung der Belüftung im Bereich vorhandener Bäume mittels Injektion von Druckluft, Tiefe mindestens 1 m,
Ausführung in 25 cm-Stufen, 4 m³ ölfreie Luft/ Injektion, max. Luftdruck des Luftstromes 3,00 bar,
gleichzeitiges Einbringen von Bodenhilfsstoff
1 l/Injektion und von Tiefenvorratsdünger
NPK-Dünger - Kaliumbetont
0,5 l/Injektion bzw. nach Herstellervorgaben

1 Injektion = 1 Stück
Menge: 10,000 Stk

**06.02.3 Bodenbelüftung herstellen**
Bodenbelüftung herstellen durch Löcher im Wurzelbereich mittels Erdbohrer Durchmesser 150 mm
Lochtiefe: bis 80 cm
Abstand: ca. 1 m
Verfüllen mit Lava (Körnung: 8-16 mm)
gleichzeitiges Einbringen von Tiefenvorratsdünger
NPK-Dünger (6%N, 8% P2O5, 10% K2O, 2% MgO) 400-600 g pro Loch,
im befestigten Bereich Abschluss mit Lüftungskappe, Deckenanschluss mit anstehendem Material herstellen
Abrechnung je Loch
Menge: 10,000 Stk

**06.02.4 Wurzelbewässerung einbauen, Höhe ca. 45 cm**
Wurzelbewässerung bestehend aus Gitterkorb mit Deckel und Schutzhülle gegen Sandeintritt einbauen,
ohne Anschluss an zentrale Wasserversorgung,
Durchmesser 10 cm, Höhe 45 cm,
Menge: 1,000 Stk

**06.02.5 Wurzelbewässerung einbauen, Höhe ca. 90 cm**
Wurzelbewässerung bestehend aus Gitterkorb mit Deckel und Schutzhülle gegen Sandeintritt einbauen,
ohne Anschluss an zentrale Wasserversorgung,
Durchmesser 10 cm, Höhe 90 cm,
Menge: 1,000 Stk

**06.02.6 Baumscheibe beim Jungbaum herstellen**
Baumscheibe bei Jungbaum herstellen,
Gießring mit Oberboden ausformen, Größe je nach Kronengröße oder entsprechend der örtlichen Verhältnisse, Bedeckung mit Rindenmulch aus Nadelholzrinde
Menge: 5,000 Stk

**06.02.7 Baumscheibe mulchen**
Aufbringen von Mulchmaterial im Bereich von Baumscheiben
Material: Rindenmulch aus Nadelholzrinde,
Stärke der Mulchschicht: mind. 8 cm im gesetzten Zustand
Menge: 10,000 m²

#### Untertitel 06.03 Bodenaustausch

**06.03.1 Bodenaushub 30 cm per Hand**
Verdichteten und ungeeigneten Boden im Wurzelbereich von Bestandsbäumen bis 30 cm entfernen und fachgerecht entsorgen, freigelegte Wurzeln sofort gegen Austrocknung und Frost schützen, Bodenaushub per Hand
Menge: 5,000 m³

**06.03.2 Bodenaushub 30 cm Absaugtechnik**
Verdichteten und ungeeigneten Boden im Wurzelbereich von Bestandsbäumen bis 30 cm entfernen und fachgerecht entsorgen, freigelegte Wurzeln sofort gegen Austrocknung und Frost schützen, Bodenaushub mittels Absaugtechnik
Menge: 5,000 m³

**06.03.3 Bodenaushub 80 cm**
verdichteten und ungeeigneten Boden bzw. anderes vorhandenes Material (einschließlich Wurzelreste, Steine u. ä.) im Baumscheibenbereich ohne Bestandsbäumen bis 80 cm tief entfernen und fachgerecht entsorgen
Menge: 10,000 m³

**06.03.4 Oberboden auffüllen**
Oberboden entsprechend der Aushubtiefe niveaugleich auffüllen, im Wurzelbereich in Handarbeit einbringen
Menge: 10,000 m³

**06.03.5 Verkehrsfläche auffüllen**
mechanisch belastete Flächen (z. B. Verkehrsflächen) mit grobporenreichem und strukturstabilem Baustoffgemisch oder Gesteinskörnung niveaugleich auffüllen, im Wurzelbereich in Handarbeit einbringen
Menge: 3,000 m³

#### Untertitel 06.04 Nährstoffversorgung

**06.04.1 Bodenprobe entnehmen und Bodenanalyse durchführen.**
Bodenprobe mittels Erdbohrer an mind. 3 Standorten eines Objektes (Straße, Einrichtung, Fläche) entnehmen und Bodenanalyse durch zugelassenes Labor durchführen lassen,
Ermittlung der physikalischen, chemischen und bioligischen Eigenschaften des Bodens,
Lieferung eines schriftlichen Analyseprotokolls mit Düngeempfehlung
Menge: 3,000 Stk

**06.04.2 Jungbaum düngen**
Jungbaum düngen, pro Baumstandort 3 Bohrlöcher,
Tiefe 50 cm, Durchmesser 5 cm im Wurzelbereich herstellen,
einbringen von 2 kg zu liefernden Tiefenvorratsdünger, NPK-Dünger (Kaliumbetont mit Spurenelemente), Einbringen von Sofortdünger entsprechend vorliegender Bodenanalyse oder nach Angaben des Auftraggebers, Sofortdünger wird nach Lieferschein abgerechnet, Bohrlöcher mit anstehendem Material verfüllen
Menge: 15,000 Stk

**06.04.3 Baum düngen**
Baum düngen durch Einbringen von Tiefenvorratsdünger in den Wurzelbereich über Bohrlöcher, Bohrlöcher im Wurzelbereich herstellen,
Tiefe 50 cm, Durchmesser 5 cm, 600 g Tiefenvorratsdünger, NPK-Dünger (Kaliumbetont mit Spurenelemente) pro Bohrloch nach Herstellerangaben einbringen, bei Bedarf Sofortdünger entsprechend vorliegender Bodenanalyse oder nach Angaben des Auftraggebers nach Herstellerangaben einbringen, Bohrlöcher mit anstehendem Material verfüllen, Abrechnung pro Bohrloch, Sofortdünger wird nach Lieferschein abgerechnet
Menge: 15,000 Stk

**06.04.4 organisch-mineralischen NPK-Dünger liefern**
NPK-Dünger liefern und ausbringen

Eine Düngung sollte Kaliumbetont sein oder mit Absprache AG.
Menge: 25,000 kg

**06.04.5 Kohlensauren Kalk liefern**
Menge: 25,000 kg

**06.04.6 Kalkammonsalpeter liefern**
Menge: 10,000 kg

**06.04.7 Schwefelsauren Kali liefern**
Menge: 10,000 kg

**06.04.8 Patentkali (Kalimagnesia) liefern**
Menge: 10,000 kg

**06.04.9 Superphosphat liefern**
Menge: 10,000 kg

**06.04.10 Schwefelsaures Ammoniak liefern**
Menge: 10,000 kg

**06.04.11 Bodenverbesserung mit Mykorrhiza-Pilzen**
Bodenverbesserung mit baumartspezifischen, nicht auf sterilem Substrat gezogenen Mykorrhiza-Pilzen im Wurzelbereich von Bestandsbäumen,
Lieferung von baumartspezifischem Mykorrhiza-Impfstoff und einbringen nach Herstellerangaben in den Boden, Menge und Verarbeitung nach Baumgröße und Herstellerangaben, Einbringung auch in Verbindung mit Pos. 5.2.1, 5.2.2, oder 5.3.4 möglich
Abrechnung pro Liter Impfstoff
Menge: 20,000 l

### Titel 07 Sonstiges

#### Untertitel 07.01 Behandlung von Baumschäden

**07.01.1 Behandlung von Rindenablösungen mit Folie am Jungbaum**
Behandlung von frischen, flächigen Rindenablösungen (z. B. Unfällschäden) entsprechend ZTV-Baumpflege 3.4.2 unter Verwendung von lichtundurchlässiger Folie
am Jungbaum (bis 60 cm Stammumfang)

vom Bieter einzutragen:

Hersteller '.........'
Menge: 3,000 Stk

**07.01.2 Behandlung von Rindenablösungen mit Folie am Altbaum**
Behandlung von frischen, flächigen Rindenablösungen  (z. B. Unfällschäden) entsprechend ZTV-Baumpflege 3.4.2 unter Verwendung von lichtundurchlässiger Folie
am Altbaum (über 60 cm Stammumfang)

vom Bieter einzutragen:

Hersteller '.........'
Menge: 3,000 Stk

**07.01.3 Behandlung von Rindenverletzungen mit Wundverschlussmittel am Jungbaum**
Behandlung von frischen Rindenverletzungen (z. B. Unfällschäden) entsprechend ZTV-Baumpflege 3.4.2 unter Verwendung von Wundverschlussmittel am Jungbaum (bis 60 cm Stammumfang)
Menge: 3,000 Stk

**07.01.4 Behandlung von Rindenverletzungen mit Wundverschlussmittel am Altbaum**
Behandlung von frischen Rindenverletzungen (z. B. Unfällschäden) entsprechend ZTV-Baumpflege 3.4.2  unter Verwendung von Wundverschlussmittel am Altbaum  (über 60 cm Stammumfang)
Menge: 3,000 Stk

**07.01.5 Behandlung abgerissener Wurzeln unter 3 cm**
Behandlung abgerissener bzw. gesplitterter Wurzeln unter 3 cm Durchmesser baumseitig zurückschneiden, das anfallende Schnittgut geht in Eigentum des Auftragnehmers über und ist fachgerecht zu entsorgen, Abrechnung pro m Baugrube im Wurzelbereich
Menge: 5,000 Stk

**07.01.6 Behandlung abgerissener Wurzeln 3 - 10 cm**
Behandlung abgerissener bzw. gesplitterter Wurzeln von 3 - 10 cm Durchmesser baumseitig glatt abschneiden und mit Wundbehandlungsstoffen behandeln, das anfallende Schnittgut geht in Eigentum des Auftragnehmers über und ist fachgerecht zu entsorgen,
Abrechnung pro Wurzel
Menge: 5,000 Stk

**07.01.7 Behandlung abgerissener Wurzeln über 10 cm**
Behandlung abgerissener bzw. gesplitterter Wurzeln von über 10 cm Durchmesser baumseitig glatt abschneiden und mit Wundbehandlungsstoffen behandeln, das anfallende Schnittgut geht in Eigentum des Auftragnehmers über und ist fachgerecht zu entsorgen,
Abrechnung pro Wurzel
Menge: 5,000 Stk

#### Untertitel 07.02 Baumschutz

**07.02.1 Wurzelüberfahrschutz herstellen**
Wurzelüberfahrschutz zur Vermeidung von Bodenverdichtungen und Druckschäden bei Überfahrungen, auflegen von druckveteilendem Geotextil Mindestgewicht 300 g/m²,
Überdeckung mit Schotter 0/32, Schichtdicke 20 cm, Auflegen von Platten in Stabilität: Befahrbarkeit mit LKWs herstellen und nach Abschluss der Baumaßnahme abbauen
Menge: 10,000 m²

**07.02.2 Wurzelüberfahrschutz vorhalten**
Wurzelüberfahrschutz aus Vorposition vorhalten und regelmäßig kontrollieren, bei Bedarf reparieren
Kosten pro Monat Vorhaltezeit
Menge: 10,000 m²

**07.02.3 Baumeinhausung herstellen mittels Bauzaun**
Baumeinhausung mittels Stahlgittermatten (Bauzaun) zum Schutz des Wurzelbereiches sowie aller Baumteile herstellen und nach Abschluss der Baumaßnahme abbauen
Einzelfeldlänge 2,5 m
Mindesthöhe über Boden: 1,8 m
Dicke der Stahlgittermatten 3 mm
Menge: 10,000 m

**07.02.4 Baumeinhausung mittels Bauzaun vorhalten**
Baumeinhausung mittels Bauzaun aus Vorposition vorhalten und regelmäßig kontrollieren, bei Bedarf reparieren
Kosten pro Monat Vorhaltezeit
Menge: 10,000 m

**07.02.5 Baumeinhausung herstellen mittels Stangengeviert**
Baumeinhausung mittels Stangengeviert aus Holz zum Schutz des Wurzelbereiches sowie aller Baumteile herstellen und nach Abschluss der Baumaßnahme abbauen, Seitenlänge: je 2 m
Stangen: 4 Stück, Länge mind. 2,5 m, Zopf mind. 8 cm
Mindesthöhe nach Einbau über Boden: 1,8 m
mit Brettern verbinden, je 3 Bretter übereinander Bretter mind. 20 mm stark und 20 cm breit
Menge: 1,000 Stk

**07.02.6 Baumeinhausung mittels Stangengeviert vorhalten**
Baumeinhausung mittels Stangengeviert aus Vorposition vorhalten und regelmäßig kontrollieren, bei Bedarf reparieren
Kosten pro Monat Vorhaltezeit
Menge: 1,000 Stk

**07.02.7 Stammschutz herstellen durch Ummantelung aus Brettern**
Stammschutz durch Ummantelung aus Brettern einschl. Polsterung gegen den Stamm bis zum Kronenansatz aus Dränrohren, Mindestdurchmesser 80 mm
herstellen und nach Abschluss der Baumaßnahme abbauen
Menge: 1,000 Stk

**07.02.8 Stammschutz vorhalten**
Stammschutz aus Vorposition vorhalten und regelmäßig kontrollieren, bei Bedarf reparieren,
Kosten pro Monat Vorhaltezeit
Menge: 1,000 Stk

**07.02.9 Baumschutzbügel liefern und einbauen**
Baumschutzbügel liefern und einbauen einschließlich Fundament und Erdarbeiten,
Baumschutzbügel nahtlos gebogen, Enden mit Kreuzquetschung zum Einbetonieren
Material: Stahlrohr 60 x 2,5 mm
Gesamthöhe 145 cm, Breite: 75 cm, feuerverzinkt
Menge: 1,000 Stk

**07.02.10 Anbringen von Schilfmatten am Jungbaum**
Schilfmatten als Stammschutz vor Sonnenschäden liefern und am gesamten Stamm fachgerecht einbauen, Luftzirkulation muss möglich sein, am Jungbaum  (bis 60 cm Stammumfang)
Menge: 1,000 Stk

**07.02.11 Anbringen von Schilfmatten am Altbaum**
Schilfmatten als Stammschutz vor Sonnenschäden liefern und im gesamten Stammbereich und bei Bedarf an den Hauptästen fachgerecht einbauen, Luftzirkulation muss möglich sein, am Altbaum (über 60 cm Stammumfang)
Menge: 5,000 m²

**07.02.12 Rindenschutz durch Stammschutzfarbe herstellen am Jungbaum**
Rindenschutz durch Stammschutzfarbe incl. Voranstrich zum Schutz der Rinde an Stamm und Hauptästen von Hochstämmen und Solitären gegen Verdunstung und Sonneneinstrahlung nach Herstellerangaben am Jungbaum (bis 60 cm Stammumfang) herstellen.
1. Stamm mittels Schleifvlies oder Spezialbürste reinigen und mit dem Voranstrich "satt" streichen.

2. Rindenschutz durch deckenden Anstrich mehrjährig (mind. 5 Jahre) haftender Stammschutzfarbe (weiß) vom Stammfuß bis in die Hauptäste anlegen.
Menge: 5,000 Stk

**07.02.13 Rindenschutz durch Stammschutzfarbe herstellen am Altbaum**
Rindenschutz durch Stammschutzfarbe incl. Voranstrich zum Schutz der Rinde an Stamm und Hauptästen von freigestellten Bäumen gegen Verdunstung und Sonneneinstrahlung nach Herstellerangaben am Altbaum (über 60 cm Stammumfang) herstellen.

Unter Umständen ist eine Zuhilfenahme einer Leiter oder Hubsteigers erforderlich.
1. Stamm mittels Schleifvlies oder Spezialbürste reinigen und mit dem Voranstrich "satt" streichen.

2. Rindenschutz durch deckenden Anstrich mehrjährig (mind. 5 Jahre) haftender Stammschutzfarbe (weiß) vom Stammfuß bis in die Hauptäste anlegen.
Menge: 5,000 m²

**07.02.14 Stammschutzmanschette anbringen**
Stammschutzmanschette aus Kunststoff zum Schutz der Baumrinde vor mechanischen Beschädigungen bei Mäharbeiten liefern und nach Herstellerangaben am Stammfuß einbauen, schließen durch Steckverbindungen, bei stärkeren Stammumfängen mehre Manschetten durch Steckverbindungen miteinander verbinden,
Höhe: 21 cm, Breite: 36 cm, Stärke: 2 mm, Farbe: braun
Menge: 5,000 Stk

#### Untertitel 07.03 Arbeiten im Wurzelbereich

*Hinweis: Wurzelschutz*
Für alle folgenden Positionen dieses Titels gilt:
im Bereich von Leitungen ist eine vorherige Suchschachtung auszuführen, Ausführung im Bereich von Leitungen und im Wurzelbereich in Handarbeit. Einschließlich Lieferung von Materialien für Einbau bzw. Verwendung sowie Entsorgung aller anfallenden Stoffe und aller Nebenarbeiten.

**07.03.1 Wurzelschutzbahn einbauen 75 cm**
Wurzelschutzbahn zum Schutz von Leitungen oder Bauwerken,
Material: Kunststoff HDPE
Stärke: mind. 2 mm
Höhe: mind. 75 cm
Länge: nach Erforderlichkeit (Vorgaben des AG) liefern und nach Herstellerangaben und Vorgaben des Auftraggebers einbauen,
Einbau mind. 2 m entfernt vom Stamm parallel zur vorhandenen Leitung bzw. Bauwerk
Menge: 3,000 m

**07.03.2 Wurzelschutzbahn einbauen 100 cm**
Wurzelschutzbahn zum Schutz von Leitungen oder Bauwerken,
Material: Kunststoff HDPE
Stärke: mind. 2 mm
Höhe: mind. 100 cm
Länge: nach Erforderlichkeit (Vorgaben des AG) liefern und nach Herstellerangaben und Vorgaben des Auftraggebers einbauen, Einbau mind. 2 m entfernt vom Stamm parallel zur vorhandenen Leitung bzw. Bauwerk
Menge: 3,000 m

**07.03.3 Wurzelschutzbahn einbauen 150 cm**
Wurzelschutzbahn zum Schutz von Leitungen oder Bauwerken,
Material: Kunststoff HDPE
Stärke: mind. 2 mm
Höhe: mind. 150 cm
Länge: nach Erforderlichkeit (Vorgaben des AG) liefern und nach Herstellerangaben und Vorgaben des Auftraggebers einbauen,
Einbau mind. 2 m entfernt vom Stamm
parallel zur vorhandenen Leitung bzw. Bauwerk
Menge: 3,000 m

**07.03.4 Wurzelschutzplatten einbauen 100 cm**
Wurzelschutzplatten zum Schutz von Leitungen oder Bauwerken,
Material: Kunststoff HDPE
Stärke: mind. 2 mm
Höhe: mind. 100 cm
Länge: nach Erforderlichkeit (Vorgaben des AG) liefern und nach Herstellerangaben und Vorgaben des Auftraggebers einbauen,
Einbau mind. 2 m entfernt vom Stamm
parallel zur vorhandenen Leitung bzw. Bauwerk
Menge: 3,000 m

**07.03.5 Wurzelschutzplatten einbauen 150 cm**
Wurzelschutzplatten zum Schutz von Leitungen oder Bauwerken,
Material: Kunststoff HDPE
Stärke: mind. 2 mm
Höhe: mind. 150 cm
Länge: nach Erforderlichkeit (Vorgaben des AG) liefern und nach Herstellerangaben und Vorgaben des Auftraggebers einbauen,
Einbau mind. 2 m entfernt vom Stamm parallel zur vorhandenen Leitung bzw. Bauwerk
Menge: 5,000 m

**07.03.6 Wurzelführungsplatten einbauen 30 cm**
Wurzelführungsplatten mit senkrechten Führungsrippen und wurzelfester Kopplungzum leiten der Wurzeln in tiefere Erdschichten,
Material: Kunststoff CPP
Stärke: mind. 2 mm
Höhe: mind. 30 cm
Länge: nach Erforderlichkeit (Vorgaben des AG) liefern und nach Herstellerangaben und Vorgaben des Auftraggebers einbauen,
Einbau unter 2 m Entfernung vom Stamm möglich
Menge: 5,000 m

**07.03.7 Wurzelführungsplatten einbauen 60 cm**
Wurzelführungsplatten mit senkrechten Führungsrippen und wurzelfester Kopplungzum leiten der Wurzeln in tiefere Erdschichten,
Material: Kunststoff CPP
Stärke: mind. 2 mm
Höhe: mind. 60 cm
Länge: nach Erforderlichkeit (Vorgaben des AG) liefern und nach Herstellerangaben und Vorgaben des Auftraggebers einbauen,
Einbau unter 2 m Entfernung vom Stamm möglich
Menge: 5,000 m

**07.03.8 Wurzelführungsplatten einbauen 90 cm**
Wurzelführungsplatten mit senkrechten Führungsrippen und wurzelfester Kopplungzum leiten der Wurzeln in tiefere Erdschichten,
Material: Kunststoff CPP
Stärke: mind. 2 mm
Höhe: mind. 90 cm
Länge: nach Erforderlichkeit (Vorgaben des AG) liefern und nach Herstellerangaben und Vorgaben des Auftraggebers einbauen,
Einbau unter 2 m Entfernung vom Stamm möglich
Menge: 5,000 m

**07.03.9 Wurzelführungsplatten einbauen 120 cm**
Wurzelführungsplatten mit senkrechten Führungsrippen und wurzelfester Kopplungzum leiten der Wurzeln in tiefere Erdschichten,
Material: Kunststoff CPP
Stärke: mind. 2 mm
Höhe: mind. 120 cm
Länge: nach Erforderlichkeit (Vorgaben des AG) liefern und nach Herstellerangaben und Vorgaben des Auftraggebers einbauen,
Einbau unter 2 m Entfernung vom Stamm möglich
Menge: 5,000 m

**07.03.10 Wurzelsuchschachtung - Handschachtung**
Wurzelsuchschachtung - Graben herstellen in Handschachtung zur Ermittlung von Wurzelaufkommen und Wurzelverlauf, Aushub bis 80 cm Tiefe.
Einschließlich Behandlung geschädigter Wurzeln und Schutzmaßnahmen gegen Austrocknung und Frosteinwirkung nach Vorgaben des AG,
Lieferung einer Dokumentation der Lage der Wurzeln ab 3 cm Durchmesser mittels bemaßter Lageskizze sowie Fotomaterial. Einschließlich wiederverfüllen nach erfolgter Dokumentation.
Menge: 10,000 m

**07.03.11 Wurzelsuchschachtung - Saugbagger**
Wurzelsuchschachtung - Graben herstellen mittels Saugbagger zur Ermittlung von Wurzelaufkommen und Wurzelverlauf, Aushub bis 80 cm Tiefe. Einschließlich Behandlung geschädigter Wurzeln und Schutzmaßnahmen gegen Austrocknung und Frosteinwirkung nach Vorgaben des AG. Lieferung einer Dokumentation der Lage der Wurzeln ab 3 cm Durchmesser mittels bemaßter Lageskizze sowie Fotomaterial. Einschließlich wiederverfüllen nach erfolgter Dokumentation
Menge: 5,000 m

**07.03.12 Absperrung zur Sicherung des hergestellten Grabens**
Absperrung zur Sicherung des hergestellten Grabens errichten, wenn aus Gründen die nicht der Auftragnehmer zu vertreten hat der Graben nicht sofort wieder geschlossen werden kann, falls erforderlich, verkehrsrechtliche Anordnung einholen, einschließlich Abbau nach Schließen des Grabens
Menge: 10,000 m

**07.03.13 Wurzelvorhang herstellen Handschachtung**
Wurzelvorhang herstellen in Handschachtung
Auführung gemäß ZTV-Baumpflege,
Aushub bis 80 cm Tiefe,
Einschließlich Behandlung geschädigter Wurzeln nach Vorgaben des AG
Menge: 10,000 m

**07.03.14 Wurzelvorhang herstellen Saugbagger**
Wurzelvorhang herstellen mittels Saugbagger
Auführung gemäß ZTV-Baumpflege,
Aushub bis 80 cm Tiefe,
Einschließlich Behandlung geschädigter Wurzeln nach Vorgaben des AG
Menge: 5,000 m

**07.03.15 Wurzelvorhang feuchthalten**
Wurzelvorhang feuchthalten, 1 Arbeitsgang mit einer durchdringenden Wässerung von mind. 20 l je m Wurzelvorhang
Menge: 10,000 m

#### Untertitel 07.04 Sonstiges

**07.04.1 Baumfremde Gegenstände entfernen**
Baumfremde Gegenstände (Dähte, Seile, Kabelbinder, Haken, Nägel o. ä.) aus Krone bzw. Stamm soweit wie möglich entfernen, ohne dadurch größere Schäden am Baum zu verursachen, bei Bedarf Wundverschlußmittel verwenden.
Alle anfallenden Stoffe gehen in Eigentum des Auftragnehmers über und sind fachgerecht zu entsorgen bzw. zu verwerten.
Abrechnung pro Baum
Menge: 5,000 Stk

**07.04.2 Verwendung von Wundverschlußmittel Jungbaum**
Verwendung von Wundverschlußmittel nach Schnittmaßnahmen in der Krone am Jungbaum
Menge: 5,000 Stk

**07.04.3 Verwendung von Wundverschlußmittel Altbaum**
Verwendung von Wundverschlußmittel nach Schnittmaßnahmen in der Krone am Altbaum
Menge: 5,000 Stk

**07.04.4 Pflanzenverankerung mit Baumpfahl herstellen**
Pflanzenverankerung an vorhandenem Jungbaum herstellen, mittels Baumpfahl, weiß geschält, Pfahllänge entsprechend Baumgröße, Zopfstärke 6/8 cm, Bindegut aus Kokosstrick, dick (25g/m) oder Bindematerial mit mind. 4 cm breiter Auflagefläche am Stamm
Menge: 3,000 Stk

**07.04.5 Pflanzenverankerung Zweibock herstellen**
Pflanzenverankerung an vorhandenem Jungbaum herstellen, mittels Zweibock, Pfähle weiß geschält, Pfahllänge entsprechend Baumgröße, Zopfstärke 6/8 cm, Bindegut aus Kokosstrick, dick (25g/m) oder Bindematerial mit mind. 4 cm breiter Auflagefläche am Stamm
Menge: 3,000 Stk

**07.04.6 Pflanzenverankerung Dreibock herstellen**
Pflanzenverankerung an vorhandenem Jungbaum herstellen, mittels Dreibock mit Latterahmen, Pfähle weiß geschält, Pfahllänge entsprechend Baumgröße, Zopfstärke 6/8 cm, Bindegut aus Kokosstrick, dick (25g/m) oder Bindematerial mit mind. 4 cm breiter Auflagefläche am Stamm
Menge: 3,000 Stk

**07.04.7 Baumstumpf behandeln mit Herbizid**
Baumstumpf einschließlich evtl. vorhandener Stammaustriebe und Blattmasse behandeln mit systemisch wirkendem Herbizid entsprechend Herstellerangaben im Streichverfahren.
Ausbringung nur durch Personal, für das die erforderliche Sachkunde nachgewiesen werden kann!
Menge: 2,000 Stk

#### Untertitel 07.05 Massaria - Kontrolle bei Baumpflege an Platanen

**07.05.1 Massaria - Kontrolle bei Baumpflege an Platanen**
Massaria (Splanchnonema platani) - Kontrolle bei Baumpflege an Platanen und Rückinfo an AG
Menge: 4,000 St

### Titel 08 Zulagen

**08.1 Zulage für den Einsatz auf Abruf**
Zulage für den Einsatz auf Abruf

In dringenden Fällen, bei denen Gefahr im Verzug besteht, Unfallgefahr ist eine Reaktionszeit innerhalb von 24 Stunden einzukalkulieren.
(Zulage pauschal pro Auftrag)
Menge: 3,000 Psch

**08.2 Unvorhersehbarer Einsatz**
Arbeiten, die im
Rahmenleistungsverzeichnis nicht
spezifisch aufgeführt sind (Bsp.
Havariearbeiten, Sturmschadenbeseitigung
o.ä.). 1 Arbeitskraft mit Maschineneinsatz.
Menge: 25,000 h

**08.3 Zulage für Technik geringer Spurbreite pro Einzelbaum**
Zulage für die Nutzung von Technik mit geringer Spurbreite, wenn aufgrund der Ausbaubreite der Zuwegungen Technik mit üblicher Spurbreite nicht zum Einsatz kommen kann, einschließlich Entsorgung Schnittgut
(Zulage pro Baum)
Menge: 5,000 Stk

**08.4 Zulage für Technik geringer Spurbreite pro Objekt ab 5 Bäume**
Zulage für die Nutzung von Technik mit geringer Spurbreite, wenn aufgrund der Ausbaubreite der Zuwegungen Technik mit üblicher Spurbreite nicht zum Einsatz kommen kann, einschließlich Entsorgung Schnittgut
(Zulage pauschal pro Objekt mit mind. 5 Bäumen, nicht für jeden Einzelbaum)
Menge: 2,000 Psch

**08.5 Zulage für Technik geringer Spurbreite pro Objekt ab 15 Bäume**
Zulage für die Nutzung von Technik mit geringer Spurbreite, wenn aufgrund der Ausbaubreite der Zuwegungen Technik mit üblicher Spurbreite nicht zum Einsatz kommen kann, einschließlich Entsorgung Schnittgut
(Zulage pauschal pro Objekt mit mind. 15 Bäumen, nicht für jeden Einzelbaum)
Menge: 2,000 Psch

**08.6 Zulage für Technik mit Raupenfahrwerk pro Einzelbaum**
Zulage für die Nutzung von Technik mit Raupenfahrwerk wenn aufgrund der Beschaffenheit der Zuwegungen übliche Technik nicht zum Einsatz kommen kann, einschließlich Entsorgung Schnittgut
(Zulage pro Baum)
Menge: 5,000 Stk

**08.7 Zulage für Technik mit Raupenfahrwerk pro Objekt ab 5 Bäume**
Zulage für die Nutzung von Technik mit Raupenfahrwerk wenn aufgrund der Beschaffenheit der Zuwegungen übliche Technik nicht zum Einsatz kommen kann, einschließlich Entsorgung Schnittgut
(Zulage pauschal pro Objekt mit mind. 5 Bäumen, nicht für jeden Einzelbaum)
Menge: 2,000 Psch

**08.8 Zulage für Technik mit Raupenfahrwerk pro Objekt ab 5 Bäume**
Zulage für die Nutzung von Technik mit Raupenfahrwerk wenn aufgrund der Beschaffenheit der Zuwegungen übliche Technik nicht zum Einsatz kommen kann, einschließlich Entsorgung Schnittgut
(Zulage pauschal pro Objekt mit mind. 15 Bäumen, nicht für jeden Einzelbaum)
Menge: 2,000 Psch

**08.9 Zulage für seilunterstütztes Arbeiten (SKT)**
Zulage für seilunterstütztes Arbeiten (Klettertechnik) wenn der Baum mit Hubarbeitsbühne nicht erreichbar ist, einschließlich Entsorgung Schnittgut
(Zulage pro Baum)
Menge: 15,000 Stk

**08.10 Zulage für Beräumung von Schnittgut pro Einzelbaum**
Zulage für Beräumung von Schnittgut an schwer zugänglichen Stellen wenn der Baumstandort nicht mit der üblichen Häcksler-Technik erreicht werden kann.
(Zulage pro Baum)
Menge: 2,000 Stk

**08.11 Zulage für Beräumung von Schnittgut pro Objekt ab 5 Bäume**
Zulage für Beräumung von Schnittgut an schwer zugänglichen Stellen wenn der Baumstandort nicht mit der üblichen Häcksler-Technik erreicht werden kann.
(Zulage pauschal pro Objekt mit mind. 5 Bäumen, nicht für jeden Einzelbaum)
Menge: 1,000 Psch

**08.12 Zulage für Beräumung von Schnittgut pro Objekt ab 15 Bäume**
Zulage für Beräumung von Schnittgut an schwer zugänglichen Stellen wenn der Baumstandort nicht mit der üblichen Häcksler-Technik erreicht werden kann.
(Zulage pauschal pro Objekt mit mind. 15 Bäumen, nicht für jeden Einzelbaum)
Menge: 1,000 Psch

**08.13 Zulage Krantechnik bei Baumfällungen**
*** Pauschalposition
Zulage für die Nutzung von Krantechnik (bis 60 t) bei Baumfällungen an schwierigen Standorten
(Zulage pauschal pro Objekt mit max. 5 Bäumen)
Menge: 1,000 psch

### Titel 09 Stundenlohnarbeiten

**09.1 Vorarbeiter**
Menge: 3,000 h

**09.2 Baumpfleger**
Menge: 3,000 h

**09.3 Landschaftsgärtner**
Menge: 3,000 h

**09.4 Arbeiter**
Menge: 3,000 h

**09.5 LKW**
LKW einschließlich Fahrer
Menge: 2,000 h

**09.6 LKW mit Ladekran**
LKW mit Ladekran einschließlich Fahrer
Menge: 2,000 h

**09.7 Hubsteiger, Arbeitshöhe > 15 - 20 m**
Hubsteiger, Arbeitshöhe > 15 - 20 m,
einschließlich Bedienungspersonal
Menge: 2,000 h

**09.8 Hubsteiger, Arbeitshöhe > 20 - 30 m**
Hubsteiger, Arbeitshöhe > 20 - 30 m,
einschließlich Bedienungspersonal
Menge: 2,000 h

### Titel 10 Bekämpfung von Eichenprozessionsspinner (EPS) oder andere Prozessionsspinnerarten

*Hinweis: Maßnahmen zur Bekämpung von Prozessionsspinnerarten*
Maßnahmen zur Bekämpung von Eichenprozessionsspinner (EPS) oder andere Prozessionsspinnerarten, welche zu einer Gefährdung von Menschen führen kann.

#### Untertitel 10.01 Absaugen (z.B. EPS)

*Hinweis: Schädlingsbekämpfung mittels Absaugen*
Schädlingsbekämpfung mittels Absaugen
Die Kosten für die Benutzung eines passenden
Hubsteigers, Hubbühne sind in die Einzelpositionen mit
einzurechnen

**10.01.1 Entfernen von Prozessionsspinnerarten, Höhe bis 10 m**
Baumhöhe bis 10 m
Rückstandsfreies Absaugen von Raupen und Nestern des
Eichenprozessionsspinners an Bäumen, Stamm und Krone.
Abgesaugte Raupen und Nester in partikeldichten Beuteln
sammeln und ordnungsgemäß entsorgen, inkl.
Entsorgungsnachweis.
Sowie Dokumentierung der abgesaugten Nester pro Baum
incl. aller notwendigen Nebenarbeiten
Baumhöhe bis 10 m

Abrechnung nach Anzahl der Behandelten Bäume
Menge: 3,000 St

**10.01.2 Entfernen von Prozessionsspinnerarten, Höhe bis 20 m**
Baumhöhe bis 20 m
Rückstandsfreies Absaugen von Raupen und Nestern des
Eichenprozessionsspinners an Bäumen, Stamm und Krone.
Abgesaugte Raupen und Nester in partikeldichten Beuteln
sammeln und ordnungsgemäß entsorgen, inkl.
Entsorgungsnachweis.
Sowie Dokumentierung der abgesaugten Nester pro Baum
incl. aller notwendigen Nebenarbeiten
Baumhöhe bis 20 m

Abrechnung nach Anzahl der Behandelten Bäume
Menge: 3,000 St

**10.01.3 Entfernen von Prozessionsspinnerarten, Höhe über 20 m**
Baumhöhe über 20 m
Rückstandsfreies Absaugen von Raupen und Nestern des
Eichenprozessionsspinners an Bäumen, Stamm und Krone.
Abgesaugte Raupen und Nester in partikeldichten Beuteln
sammeln und ordnungsgemäß entsorgen, inkl.
Entsorgungsnachweis.
Sowie Dokumentierung der abgesaugten Nester pro Baum
incl. aller notwendigen Nebenarbeiten
Baumhöhe über 20 m

Abrechnung nach Anzahl der Behandelten Bäume
Menge: 1,000 St

**10.01.4 Zulage Seilklettertechnik (SKT)**
Entfernen des Eichenprozessionsspinners mit Hilfe von SKT

Entfernen des Eichenprozessionsspinners
mittels Baumkletterer
Rückstandsfreies Absaugen von Raupen und Nestern des
Eichenprozessionsspinners an Bäumen, Stamm und Krone.
Abgesaugte Raupen und Nester in partikeldichten Beuteln
sammeln und ordnungsgemäß entsorgen, inkl.
Entsorgungsnachweis.
Sowie Dokumentierung der abgesaugten Nester pro Baum
incl. aller notwendigen Nebenarbeiten
Abrechnung nach Anzahl der Behandelten Bäume
Menge: 1,000 St

#### Untertitel 10.02 Anwendung von Pflanzenschutzmitteln (PSM)

*Hinweis: Anwendung von biologischen PSM*
Biologische Schädlingsbekämpfung
Die Kosten für die Benutzung eines passenden
Hubsteigers, Hubbühne sind in die Einzelpositionen mit
einzurechnen

**10.02.1 Gleichmäßiges Ausbringen des biologischen PS-Mittels inkl. Benetzungsmittel Höhe bis 20 m**
Gleichmäßiges Ausbringen des biologischen PS-Mittels inkl. Benetzungsmittel

Mittel zu Anwendung auf den kompletten Baum (Stamm und Baumkrone) gegen die Raupe des Eichenprozessionsspinners
(Thaumetopoes processionea).
Mittel entsprechend der Herstellerangaben ausbringen.
Materiallieferung wird nicht gesondert vergütet.
Der Zeitpunk bzw. das Zeitfenster für die Spritzung
richtet sich nach dem Witterungsbedingungen und dem
Entwicklungsstadium der Raupe.
Die Bereiche der Spritzung sind vor der Ausführung mit
der Stadt Senftenberg festzulegen.
Die Arbeiten sind mit einer entsprechenden
Baustellenabsicherung durchzuführen.

Ausbringtemperatur beachten!

Hinweis biologiches PSM:
- ökologische Biozid
- Wirkstoff: Margosa-Extrakt
- nicht Bienengefährlich

vom Bieter einzutragen:

Hesteller '.........'

Hinweis Benetzungsmittel:
- wird der Spritzbrühe beigemischt
- zur besseren Anhaftung auf der Blattfläche und Aufnahme des PSM

vom Bieter einzutragen:

Hesteller '.........'

Nachkontrolle und ggf. Nachbehandlung der Bäume.

Baum Höhe bis 20 m

Abrechnung nach Anzahl der behandelten Bäume
Menge: 3,000 St

**10.02.2 Gleichmäßiges Ausbringen des biologischen PS-Mittels inkl. Benetzungsmittel Höhe über 20 m**
Gleichmäßiges Ausbringen des biologischen PS-Mittels inkl. Benetzungsmittel

Mittel zu Anwendung auf den kompletten Baum (Stamm und Baumkrone) gegen die Raupe des Eichenprozessionsspinners
(Thaumetopoes processionea).
Mittel entsprechend der Herstellerangaben ausbringen.
Materiallieferung wird nicht gesondert vergütet.
Der Zeitpunk bzw. das Zeitfenster für die Spritzung
richtet sich nach dem Witterungsbedingungen und dem
Entwicklungsstadium der Raupe.
Die Bereiche der Spritzung sind vor der Ausführung mit
der Stadt Senftenberg festzulegen.
Die Arbeiten sind mit einer entsprechenden
Baustellenabsicherung durchzuführen.

Ausbringtemperatur beachten!

Hinweis biologiches PSM:
- ökologische Biozid
- Wirkstoff: Margosa-Extrakt
- nicht Bienengefährlich

vom Bieter einzutragen:

Hesteller '.........'

Hinweis Benetzungsmittel:
- wird der Spritzbrühe beigemischt
- zur besseren Anhaftung auf der Blattfläche und Aufnahme des PSM

vom Bieter einzutragen:

Hesteller '.........'

Nachkontrolle und ggf. Nachbehandlung der Bäume.

Baum Höhe über 20 m

Abrechnung nach Anzahl der behandelten Bäume
Menge: 3,000 St

**10.02.3 - Nur in Abschrache mit Pflanzenschutzamt - Gleichmäßiges Ausbringen des chemischen PS-Mittels inkl. Benetzungsmittel Höhe bis 20 m**
*** Bedarfsposition ohne GB
Gleichmäßiges Ausbringen des chemischen PS-Mittels inkl. Benetzungsmittel

Mittel zu Anwendung auf den kompletten Baum (Stamm und Baumkrone) gegen die Raupe des Eichenprozessionsspinners
(Thaumetopoes processionea).
Mittel entsprechend der Herstellerangaben ausbringen.
Materiallieferung wird nicht gesondert vergütet.
Der Zeitpunk bzw. das Zeitfenster für die Spritzung
richtet sich nach dem Witterungsbedingungen und dem
Entwicklungsstadium der Raupe.
Die Bereiche der Spritzung sind vor der Ausführung mit
der Stadt Senftenberg festzulegen.
Die Arbeiten sind mit einer entsprechenden
Baustellenabsicherung durchzuführen.

Ausbringtemperatur beachten!

zugelassenes PS-Mittel  - Absprache mit AG

Baum Höhe bis 20 m

Abrechnung nach Anzahl der behandelten Bäume
Menge: 3,000 St

**10.02.4 - Nur in Abschrache mit Pflanzenschutzamt - Gleichmäßiges Ausbringen des chemischen PS-Mittels inkl. Benetzungsmittel Höhe über 20 m**
*** Bedarfsposition ohne GB
Gleichmäßiges Ausbringen des chemischen PS-Mittels inkl. Benetzungsmittel

Mittel zu Anwendung auf den kompletten Baum (Stamm und Baumkrone) gegen die Raupe des Eichenprozessionsspinners
(Thaumetopoes processionea).
Mittel entsprechend der Herstellerangaben ausbringen.
Materiallieferung wird nicht gesondert vergütet.
Der Zeitpunk bzw. das Zeitfenster für die Spritzung
richtet sich nach dem Witterungsbedingungen und dem
Entwicklungsstadium der Raupe.
Die Bereiche der Spritzung sind vor der Ausführung mit
der Stadt Senftenberg festzulegen.
Die Arbeiten sind mit einer entsprechenden
Baustellenabsicherung durchzuführen.

Ausbringtemperatur beachten!

zugelassenes PS-Mittel  - Absprache mit AG

Baum Höhe über 20 m

Abrechnung nach Anzahl der behandelten Bäume
Menge: 3,000 St

#### Untertitel 10.03 Anwendung eines zugelassenen Mittels auf Basis von Bacillus thuringensis

*Hinweis: Anwedung eines zugelassenen Mittels auf Basis von 'Bacillus thuringiensis'*
Anwedung eines zugelassenen Mittels auf Basis von ‘Bacillus thuringiensis‘

**10.03.1 Gleichmäßiges Ausbringen von Bacillus thuringiensis Höhe bis 20 m**
Gleichmäßiges Ausbringen von Bacillus thuringiensis Höhe bis 20 m

Mittel zu Anwendung auf den kompletten Baum (Stamm und Baumkrone) gegen die Raupe des Eichenprozessionsspinners
(Thaumetopoes processionea).
Mittel entsprechend der Herstellerangaben ausbringen.
Materiallieferung wird nicht gesondert vergütet.
Der Zeitpunk bzw. das Zeitfenster für die Spritzung
richtet sich nach dem Witterungsbedingungen und dem
Entwicklungsstadium der Raupe.
Die Bereiche der Ausbringung sind mit
der Stadt Senftenberg festzulegen.
Die Arbeiten sind mit einer entsprechenden
Baustellenabsicherung durchzuführen.

Ausbringtemperatur beachten!

vom Bieter einzutragen:

Hesteller '.........'

Nachkontrolle und ggf. Nachbehandlung der Bäume.

Baum Höhe bis 20 m

Abrechnung nach Anzahl der behandelten Bäume
Menge: 3,000 St

**10.03.2 Gleichmäßiges Ausbringen von Bacillus thuringiensis Höhe über 20 m**
Gleichmäßiges Ausbringen von Bacillus thuringiensis Höhe über 20 m

Mittel zu Anwendung auf den kompletten Baum (Stamm und Baumkrone) gegen die Raupe des Eichenprozessionsspinners
(Thaumetopoes processionea).
Mittel entsprechend der Herstellerangaben ausbringen.
Materiallieferung wird nicht gesondert vergütet.
Der Zeitpunk bzw. das Zeitfenster für die Spritzung
richtet sich nach dem Witterungsbedingungen und dem
Entwicklungsstadium der Raupe.
Die Bereiche der Ausbringung sind mit
der Stadt Senftenberg festzulegen.
Die Arbeiten sind mit einer entsprechenden
Baustellenabsicherung durchzuführen.

Ausbringtemperatur beachten!

vom Bieter einzutragen:

Hesteller '.........'

Nachkontrolle und ggf. Nachbehandlung der Bäume.

Baum Höhe über 20 m

Abrechnung nach Anzahl der behandelten Bäume
Menge: 3,000 St

#### Untertitel 10.04 Biologische Bekämpfung mit insektenparasitären Älchen

**10.04.1 Biologische Bekämpfung mit insektenparasitären Älchen bis 20 m**
Biologische Bekämpfung mit insektenparasitären Älchen bis 20 m

2-maligeAnwendung im Abstand von 10-14 Tagen:
April - Mai (junges Stadium der Raupen - bis L3)

Ausbringtemperatur über 5 °C
Ausbringung an nicht sonnigen Tagen oder nach 17 Uhr - abends, nahezu Windstill

Mittel zu Anwendung in der Baumkrone gegen die Raupe bis L3 des Eichenprozessionsspinners
(Thaumetopoes processionea).
Auf vollständige Benetzung der Baumkrone ist achten!

Die Bereiche der Ausbringung sind mit
der Stadt Senftenberg festzulegen.
Die Arbeiten sind mit einer entsprechenden
Baustellenabsicherung durchzuführen.

Mittel entsprechend der Herstellerangaben ausbringen.
Materiallieferung wird nicht gesondert vergütet.

Es sind 2 Anwendungen pro Baum zu kalkulieren.
Die Anwendungen sind dem AG mind. 2 Tage vorher per E-Mail mitzuteilen.

vom Bieter einzutragen:

Hesteller '.........'
und
Älchen-Art '..........'
Menge: 3,000 St

**10.04.2 Biologische Bekämpfung mit insektenparasitären Älchen über 20 m**
Biologische Bekämpfung mit insektenparasitären Älchen über 20 m

2-maligeAnwendung im Abstand von 10-14 Tagen:
April - Mai (junges Stadium der Raupen - bis L3)

Ausbringtemperatur über 5 °C
Ausbringung an nicht sonnigen Tagen oder nach 17 Uhr - abends, nahezu Windstill

Mittel zu Anwendung in der Baumkrone gegen die Raupe bis L3 des Eichenprozessionsspinners
(Thaumetopoes processionea).
Auf vollständige Benetzung der Baumkrone ist achten!

Die Bereiche der Ausbringung sind mit
der Stadt Senftenberg festzulegen.
Die Arbeiten sind mit einer entsprechenden
Baustellenabsicherung durchzuführen.

Mittel entsprechend der Herstellerangaben ausbringen.
Materiallieferung wird nicht gesondert vergütet.

Es sind 2 Anwendungen pro Baum zu kalkulieren.
Die Anwendungen sind dem AG mind. 2 Tage vorher per E-Mail mitzuteilen.

vom Bieter einzutragen:

Hesteller '.........'
und
Älchen-Art '..........'
Menge: 3,000 St

#### Untertitel 10.05 Anwendung eines biologischen zugelassenen Mittels zur Fixierung der Nester von Prozessionsspinnern

**10.05.1 Selektives Anwenden eines biologischen Fixiermittels auf Nester des Prozessionsspinners Höhe bis 10 m**
Selektives Anwenden eines biologischen Fixiermittels auf Nester des Prozessionsspinners Höhe bis 10 m

Wasserbasiertes Fixiermittel auf der Grundlage
hochwertiger erneuerbarer pflanzlicher Grundstoffe zur Fixierung der Nester und der Raupen des Eichenprozessionsspinners (Thaumetopoes processionea) im Nest.

Mittel entsprechend der Herstellerangaben ausbringen.
Materiallieferung wird nicht gesondert vergütet.

Die Bereiche der Spritzung sind vor der Ausführung mit
der Stadt Senftenberg festzulegen.
Die Arbeiten sind mit einer entsprechenden
Baustellenabsicherung durchzuführen.

vom Bieter einzutragen:

Hesteller '.........'

Nachkontrolle und ggf. Nachbehandlung der Bäume.

Baum Höhe bis 10 m

Abrechnung nach Anzahl der behandelten Bäume
Menge: 3,000 St

**10.05.2 Selektives Anwenden eines biologischen Fixiermittels auf Nester des Prozessionsspinners Höhe bis 20 m**
Selektives Anwenden eines biologischen Fixiermittels auf Nester des Prozessionsspinners Höhe bis 20 m

Wasserbasiertes Fixiermittel auf der Grundlage
hochwertiger erneuerbarer pflanzlicher Grundstoffe zur Fixierung der Nester und der Raupen des Eichenprozessionsspinners (Thaumetopoes processionea) im Nest.

Mittel entsprechend der Herstellerangaben ausbringen.
Materiallieferung wird nicht gesondert vergütet.

Die Bereiche der Spritzung sind vor der Ausführung mit
der Stadt Senftenberg festzulegen.
Die Arbeiten sind mit einer entsprechenden
Baustellenabsicherung durchzuführen.

vom Bieter einzutragen:

Hesteller '.........'

Nachkontrolle und ggf. Nachbehandlung der Bäume.

Baum Höhe bis 20 m

Abrechnung nach Anzahl der behandelten Bäume
Menge: 3,000 St

**10.05.3 Selektives Anwenden eines biologischen Fixiermittels auf Nester des Prozessionsspinners Höhe über 20 m**
Selektives Anwenden eines biologischen Fixiermittels auf Nester des Prozessionsspinners Höhe über 20 m

Wasserbasiertes Fixiermittel auf der Grundlage
hochwertiger erneuerbarer pflanzlicher Grundstoffe zur Fixierung der Nester und der Raupen des Eichenprozessionsspinners (Thaumetopoes processionea) im Nest.

Mittel entsprechend der Herstellerangaben ausbringen.
Materiallieferung wird nicht gesondert vergütet.

Die Bereiche der Spritzung sind vor der Ausführung mit
der Stadt Senftenberg festzulegen.
Die Arbeiten sind mit einer entsprechenden
Baustellenabsicherung durchzuführen.

vom Bieter einzutragen:

Hesteller '.........'

Nachkontrolle und ggf. Nachbehandlung der Bäume.

Baum Höhe bis 20 m

Abrechnung nach Anzahl der behandelten Bäume
Menge: 3,000 St
